# Enfouissement de pierres

- Propriété du fichier: CYPE Ingenieros S.A.
- Format: FIEBDC-3/2016
- Logiciel: Générateur de prix de la construction. CYPE Ingenieros, S.A.
- Date: 08/02/2025
- Zone géographique: Burkina Faso
- Devise: XOF
- Coûts indirects: 3 %
- Frais généraux: 13 %
- Bénéfice: 6 %
- TVA: 18 %

## L Espaces verts

### LT Préparation du terrain

#### LTS Travail du sol

**LTS020** m² Enfouissement de pierres.
Enfouissement de pierres, à une profondeur de 20 cm, avec des moyens mécaniques, dans un terrain avec présence de pierres sur 30% de sa surface.
Inclut: Enfouissement de pierres. Signalisation et protection du terrain.
Critère pour le métré: Surface mesurée en projection horizontale, selon documentation graphique du Projet.
Critère pour le mémoire: On mesurera, en projection horizontale, la surface réellement exécutée selon les spécifications du Projet.

| Code | U | Désignation | Quantité | Prix | Montant |
|---|---|---|---|---|---|
| mq09tra070 | h | Tracteur agricole, de 44 kW de puissance, équipé d'enfouisseur de pierres. (matériel) | 0.132 | 17852.01 | 2356.465 |
| mo040 | h | Compagnon professionnel III/CP2 jardinier. (main-d'œuvre) | 0.045 | 1000.07 | 45.003 |
| % | % | Frais de chantier des unités d'ouvrage | 2 % | 2401.468 | 48.029 |
|  |  | Coûts directs |  |  | 2449.497 |
