# Jardinière en béton préfabriqué

- Propriété du fichier: CYPE Ingenieros S.A.
- Format: FIEBDC-3/2016
- Logiciel: Générateur de prix de la construction. CYPE Ingenieros, S.A.
- Date: 08/02/2025
- Zone géographique: Burkina Faso
- Devise: XOF
- Coûts indirects: 3 %
- Frais généraux: 13 %
- Bénéfice: 6 %
- TVA: 18 %

## M Mobilier urbain

### MF Fleurissement

#### MFB Jardinières

**MFB050** U Jardinière en béton préfabriqué.
Jardinière circulaire en béton préfabriqué, de 45 cm de diamètre et 120 cm de hauteur.
Inclut: Mise en place de la jardinière. Suppression et nettoyage du matériau excédant.
Critère pour le métré: Nombre d'unités prévues, selon documentation graphique du Projet.
Critère pour le mémoire: On mesurera le nombre d'unités réellement exécutées selon les spécifications du Projet.

| Code | U | Désignation | Quantité | Prix | Montant |
|---|---|---|---|---|---|
| mt52mug240h | U | Jardinière circulaire en béton préfabriqué, de 45 cm de diamètre et 120 cm de hauteur. (matériau) | 1 | 463665.89 | 463665.890 |
| mq04cag010a | h | Camion grue jusqu'à 6 t de charge maximale. (matériel) | 0.352 | 27673.4 | 9741.037 |
| mo041 | h | Compagnon professionnel III/CP2 VRD espaces publics. (main-d'œuvre) | 0.476 | 1000.07 | 476.033 |
| mo087 | h | Ouvrier professionnel II/OP VRD espaces publics. (main-d'œuvre) | 0.818 | 747.53 | 611.480 |
| % | % | Frais de chantier des unités d'ouvrage | 2 % | 474494.440 | 9489.889 |
|  |  | Coûts directs |  |  | 483984.329 |

## Ressources

**mt52mug240h** U Jardinière circulaire en béton préfabriqué, de 45 cm de diamètre et 120 cm de hauteur
Données techniques: Coût énergétique 127.489 MJ; Émission de CO2 17.851 kg
Déchets:
- emballage: re150101 Emballages en papier et en carton. (composant de déchet); quantité 1.425 kg; Code CED 15 01 01; Masse de l'élément 1 kg; Volume 0.001333 m3
