# Jardinière en acier

- Propriété du fichier: CYPE Ingenieros S.A.
- Format: FIEBDC-3/2016
- Logiciel: Générateur de prix de la construction. CYPE Ingenieros, S.A.
- Date: 08/02/2025
- Zone géographique: Burkina Faso
- Devise: XOF
- Coûts indirects: 3 %
- Frais généraux: 13 %
- Bénéfice: 6 %
- TVA: 18 %

## M Mobilier urbain

### MF Fleurissement

#### MFB Jardinières

**MFB060** U Jardinière en acier.
Jardinière troncoconique en acier, de 130 cm de diamètre supérieur et 35 cm de hauteur et capacité 215 litres, avec impression époxy et peinture au polyester.
Inclut: Mise en place de la jardinière. Suppression et nettoyage du matériau excédant.
Critère pour le métré: Nombre d'unités prévues, selon documentation graphique du Projet.
Critère pour le mémoire: On mesurera le nombre d'unités réellement exécutées selon les spécifications du Projet.

| Code | U | Désignation | Quantité | Prix | Montant |
|---|---|---|---|---|---|
| mt52mug250za | U | Jardinière troncoconique en acier, de 130 cm de diamètre supérieur et 35 cm de hauteur et capacité 215 litres, avec impression époxy et peinture au polyester. (matériau) | 1 | 1220451.1 | 1220451.100 |
| mq04cag010a | h | Camion grue jusqu'à 6 t de charge maximale. (matériel) | 0.341 | 27673.4 | 9436.629 |
| mo041 | h | Compagnon professionnel III/CP2 VRD espaces publics. (main-d'œuvre) | 0.461 | 1000.07 | 461.032 |
| mo087 | h | Ouvrier professionnel II/OP VRD espaces publics. (main-d'œuvre) | 0.774 | 747.53 | 578.588 |
| % | % | Frais de chantier des unités d'ouvrage | 2 % | 1230927.349 | 24618.547 |
|  |  | Coûts directs |  |  | 1255545.896 |

## Ressources

**mt52mug250za** U Jardinière troncoconique en acier
Données techniques: Coût énergétique 2665.007 MJ; Émission de CO2 165.415 kg
Déchets:
- emballage: re150101 Emballages en papier et en carton. (composant de déchet); quantité 1.575 kg; Code CED 15 01 01; Masse de l'élément 1 kg; Volume 0.001333 m3
