# Jardinière en acier corten

- Propriété du fichier: CYPE Ingenieros S.A.
- Format: FIEBDC-3/2016
- Logiciel: Générateur de prix de la construction. CYPE Ingenieros, S.A.
- Date: 08/02/2025
- Zone géographique: Burkina Faso
- Devise: XOF
- Coûts indirects: 3 %
- Frais généraux: 13 %
- Bénéfice: 6 %
- TVA: 18 %

## M Mobilier urbain

### MF Fleurissement

#### MFB Jardinières

**MFB070** U Jardinière en acier corten.
Jardinière prismatique en acier corten, de 120x120x45 cm et capacité 600 litres.
Inclut: Mise en place de la jardinière. Suppression et nettoyage du matériau excédant.
Critère pour le métré: Nombre d'unités prévues, selon documentation graphique du Projet.
Critère pour le mémoire: On mesurera le nombre d'unités réellement exécutées selon les spécifications du Projet.

| Code | U | Désignation | Quantité | Prix | Montant |
|---|---|---|---|---|---|
| mt52mug260ag | U | Jardinière prismatique en acier corten, de 120x120x45 cm et capacité 600 litres. (matériau) | 1 | 2678742.02 | 2678742.020 |
| mq04cag010b | h | Camion grue jusqu'à 10 t de charge maximale. (matériel) | 0.407 | 31338.94 | 12754.949 |
| mo041 | h | Compagnon professionnel III/CP2 VRD espaces publics. (main-d'œuvre) | 0.55 | 1000.07 | 550.039 |
| mo087 | h | Ouvrier professionnel II/OP VRD espaces publics. (main-d'œuvre) | 0.893 | 747.53 | 667.544 |
| % | % | Frais de chantier des unités d'ouvrage | 2 % | 2692714.552 | 53854.291 |
|  |  | Coûts directs |  |  | 2746568.843 |

## Ressources

**mt52mug260ag** U Jardinière prismatique en acier corten, de 120x120x45 cm et capacité 600 litres
Données techniques: Coût énergétique 1673.322 MJ; Émission de CO2 90.198 kg
Déchets:
- emballage: re150101 Emballages en papier et en carton. (composant de déchet); quantité 4.116 kg; Code CED 15 01 01; Masse de l'élément 1 kg; Volume 0.001333 m3
