# Casque antibruit

- Propriété du fichier: CYPE Ingenieros S.A.
- Format: FIEBDC-3/2016
- Logiciel: Générateur de prix de la construction. CYPE Ingenieros, S.A.
- Date: 08/02/2025
- Zone géographique: Burkina Faso
- Devise: XOF
- Coûts indirects: 3 %
- Frais généraux: 13 %
- Bénéfice: 6 %
- TVA: 18 %

## S Sécurité et santé

### SI Équipements de protection individuelle

#### SIO Oreilles

**SIO010** U Casque antibruit.
Casque antibruit, standard, composé d'une calotte conçue pour produire une pression sur la tête par un harnais et ajustement avec un coussinet central, avec atténuation acoustique de 15 dB, amortissable en 10 utilisations.
Critère pour le métré: Nombre d'unités prévues, selon Plan général de coordination en matière de sécurité et de protection de la santé.
Critère pour le mémoire: On mesurera le nombre d'unités réellement fournies selon spécifications d'Étude ou d'Étude Basique de Sécurité et Santé.

| Code | U | Désignation | Quantité | Prix | Montant |
|---|---|---|---|---|---|
| mt50epo010aj | U | Casque antibruit, standard, avec atténuation acoustique de 15 dB, EPI de catégorie II, selon NF EN 352-1 et NF EN 458, respectant toutes les réquisitions de sécurité selon le Décret nº 92-765, le Décret nº 92-766 et le Décret nº 92-768, du 29 juillet 1992. (matériau) | 0.1 | 13781.53 | 1378.153 |
| % | % | Frais de chantier des unités d'ouvrage | 2 % | 1378.153 | 27.563 |
|  |  | Coûts directs |  |  | 1405.716 |
