# Barrière de chantier

- Propriété du fichier: CYPE Ingenieros S.A.
- Format: FIEBDC-3/2016
- Logiciel: Générateur de prix de la construction. CYPE Ingenieros, S.A.
- Date: 08/02/2025
- Zone géographique: Burkina Faso
- Devise: XOF
- Coûts indirects: 3 %
- Frais généraux: 13 %
- Bénéfice: 6 %
- TVA: 18 %

## S Sécurité et santé

### SS Signalisation de chantier

#### SSB Balisage

**SSB140** m Barrière de chantier.
Délimitation temporaire du contour périmétrique d'une zone de travaux constituée de barrières de chantier en fer, de 1,10x2,50 m, couleur rouge avec bandes blanches réfléchissantes, avec barreaux verticaux montés sur châssis de tube, avec deux pieds métalliques, amortissables en 20 utilisations. Comprend la maintenance dans des conditions sûres durant toute la période de temps requise.
Inclut: Montage. Démontage postérieur. Transport jusqu'au lieu de stockage ou retrait à la benne.
Critère pour le métré: Longueur mesurée selon Plan général de coordination en matière de sécurité et de protection de la santé.
Critère pour le mémoire: La longueur mesurée sera celle réellement montée selon spécifications d'Étude ou d'Étude Basique de Sécurité et Santé.

| Code | U | Désignation | Quantité | Prix | Montant |
|---|---|---|---|---|---|
| mt50vbe010uk | U | Barrière de chantier en fer, de 1,10x2,50 m, couleur rouge avec bandes blanches réfléchissantes, avec barreaux verticaux montés sur châssis de tube, avec deux pieds métalliques, y compris plaque pour publicité. (matériau) | 0.02 | 48704.4 | 974.088 |
| mo120 | h | Ouvrier Sécurité et Santé. (main-d'œuvre) | 0.149 | 720.23 | 107.314 |
| % | % | Frais de chantier des unités d'ouvrage | 2 % | 1081.402 | 21.628 |
|  |  | Coûts directs |  |  | 1103.030 |

Déchets:
- pose: mt50vbe010uk; facteur de déchet 1

## Ressources

**mt50vbe010uk** U Barrière de chantier en fer
Données techniques: Coût énergétique 137.620 MJ; Émission de CO2 7.140 kg; Code CED 17 04 05; Masse de l'élément 14 kg; Volume 0.006667 m3
