# Rigole en pierre naturelle

- Propriété du fichier: CYPE Ingenieros S.A.
- Format: FIEBDC-3/2016
- Logiciel: Générateur de prix de la construction. CYPE Ingenieros, S.A.
- Date: 08/02/2025
- Zone géographique: Burkina Faso
- Devise: XOF
- Coûts indirects: 3 %
- Frais généraux: 13 %
- Bénéfice: 6 %
- TVA: 18 %

## V Voiries

### VB Bordures et rigoles

#### VBP Pierre

**VBP020** m Rigole en pierre naturelle.
Rigole en granit Blanc Berrocal, constituée de pièces de 20x6 cm de section, longueur libre entre 50 et 100 cm, surface avec une chute, finition sciée, pour mise en place sur les voies routières, placées avec du mortier de ciment, confectionné sur chantier, dosage 1:6 de consistance sèche et le jointoiement de largeur maximale 1 cm avec du mortier de ciment, confectionné sur chantier, dosage 1:6, sur base de béton massif BCN: CPJ-CEM II/A 32,5 - P - B 20 - 15/25 - E: 1 - NA - P 18-305 de 20 cm d'épaisseur et de 10 cm de largeur de chaque côté de la rigole, coulage depuis le camion, extension et vibrage, avec finition lissée à la règle, selon les pentes du projet et placé sur plateforme avec indice CBR > 5 (California Bearing Ratio), non comprise dans ce prix. Comprend nettoyage.
Inclut: Coulage et extension du béton. Mise en place des pièces. Remplissage des joints avec du mortier. Tassement et nivellement.
Critère pour le métré: Longueur mesurée selon documentation graphique du Projet.
Critère pour le mémoire: On mesurera la longueur réellement exécutée selon les spécifications du Projet.

| Code | U | Désignation | Quantité | Prix | Montant |
|---|---|---|---|---|---|
| mt10hmf040iaeg | m³ | Béton non armé prêt à l'emploi BCN: CPJ-CEM II/A 32,5 - P - B 20 - 15/25 - E: 1 - NA - P 18-305. (matériau) | 0.096 | 56560.47 | 5429.805 |
| mt08aaa010a | m³ | Eau. (matériau) | 0.006 | 1180.16 | 7.081 |
| mt01arg005a | t | Sable de carrière, pour mortier confectionné sur le chantier. (matériau) | 0.008 | 12461 | 99.688 |
| mt08cem000a | kg | Ciment gris en sacs. (matériau) | 1.25 | 85.76 | 107.200 |
| mt11rig010aaa | m | Rigole en granit Blanc Berrocal, constituée de pièces de 20x6 cm de section, longueur libre entre 50 et 100 cm, surface avec une chute, finition sciée. (matériau) | 1 | 20351.48 | 20351.480 |
| mq06hor010 | h | Bétonnière électrique avec une capacité de gâchage de 160 l. (matériel) | 0.006 | 1723.84 | 10.343 |
| mo041 | h | Compagnon professionnel III/CP2 VRD espaces publics. (main-d'œuvre) | 0.446 | 1000.07 | 446.031 |
| mo087 | h | Ouvrier professionnel II/OP VRD espaces publics. (main-d'œuvre) | 0.506 | 747.53 | 378.250 |
| % | % | Frais de chantier des unités d'ouvrage | 2 % | 26829.878 | 536.598 |
|  |  | Coûts directs |  |  | 27366.476 |

Déchets:
- pose: mt10hmf040iaeg Béton non armé prêt à l'emploi BCN: CPJ-CEM II/A 32,5 - P - B 20 - 15/25 - E: 1 - NA - P 18-305; facteur de déchet 0.00157654
- pose: mt01arg005a Sable de carrière, pour mortier confectionné sur le chantier; facteur de déchet 0.00501329
- pose: mt08cem000a Ciment gris en sacs; facteur de déchet 0.00756
- pose: mt11rig010aaa; facteur de déchet 0.0149368

## Ressources

**mt10hmf040iaeg** m³ Béton non armé prêt à l'emploi BCN: CPJ-CEM II/A 32,5 - P - B 20 - 15/25 - E: 1 - NA - P 18-305
Données techniques: Coût énergétique 1840.000 MJ; Émission de CO2 230.000 kg; Code CED 17 01 01; Masse de l'élément 2300 kg; Volume 1.533333 m3

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt11rig010aaa** m Rigole en granit Blanc Berrocal
Données techniques: Coût énergétique 66.445 MJ; Émission de CO2 2.812 kg; Code CED 01 04 13; Masse de l'élément 31.2 kg; Volume 0.0208 m3
Déchets:
- emballage: re170201 Bois; quantité 0.008 kg
- emballage: re170203 Plastique; quantité 0.004 kg
