# Panneau vertical de signalisation routière

- Propriété du fichier: CYPE Ingenieros S.A.
- Format: FIEBDC-3/2016
- Logiciel: Générateur de prix de la construction. CYPE Ingenieros, S.A.
- Date: 08/02/2025
- Zone géographique: Burkina Faso
- Devise: XOF
- Coûts indirects: 3 %
- Frais généraux: 13 %
- Bénéfice: 6 %
- TVA: 18 %

## V Voiries

### VS Signalisation routière

#### VSV Signalisation verticale

**VSV040** m² Panneau vertical de signalisation routière.
Fourniture et mise en place sur le support de panneau de signalisation verticale routière à lames en acier galvanisé, avec rétro-réfléchissement classe 1 (E.G.). Comprend les accessoires, la visserie et les éléments d'ancrage.
Inclut: Montage.
Critère pour le métré: Surface mesurée selon documentation graphique du Projet.
Critère pour le mémoire: On mesurera la surface réellement exécutée selon les spécifications du Projet.

| Code | U | Désignation | Quantité | Prix | Montant |
|---|---|---|---|---|---|
| mt53spc200a | m² | Panneau de signalisation verticale routière à lames en acier galvanisé, avec rétro-réfléchissement classe 1 (E.G.), y compris accessoires, visserie et éléments d'ancrage. (matériau) | 1 | 63251.42 | 63251.420 |
| mq07cce010a | h | Camion avec nacelle élévatrice à bras articulé de 16 m de hauteur maximale de travail et 260 kg de charge maximale. (matériel) | 0.22 | 27731.36 | 6100.899 |
| mo041 | h | Compagnon professionnel III/CP2 VRD espaces publics. (main-d'œuvre) | 0.298 | 1000.07 | 298.021 |
| mo087 | h | Ouvrier professionnel II/OP VRD espaces publics. (main-d'œuvre) | 0.298 | 747.53 | 222.764 |
| % | % | Frais de chantier des unités d'ouvrage | 2 % | 69873.104 | 1397.462 |
|  |  | Coûts directs |  |  | 71270.566 |

Déchets:
- pose: mt53spc200a; facteur de déchet 0.0053

## Ressources

**mt53spc200a** m² Panneau de signalisation verticale routière à lames en acier galvanisé
Données techniques: Coût énergétique 367.050 MJ; Émission de CO2 37.274 kg; Code CED 17 04 05; Masse de l'élément 14.5 kg; Volume 0.006905 m3
Déchets:
- emballage: re170203 Plastique. (composant de déchet); quantité 0.032 kg; Code CED 17 02 03; Masse de l'élément 1 kg; Volume 0.001667 m3
