# Avaloir préfabriqué en béton massif

- Propriété du fichier: CYPE Ingenieros S.A.
- Format: FIEBDC-3/2016
- Logiciel: Générateur de prix de la construction. CYPE Ingenieros, S.A.
- Date: 08/02/2025
- Zone géographique: Burkina Faso
- Devise: XOF
- Coûts indirects: 3 %
- Frais généraux: 13 %
- Bénéfice: 6 %
- TVA: 18 %

## X Réseaux divers

### XA Évacuation de l'eau

#### XAA Avaloirs

**XAA010** U Avaloir préfabriqué en béton massif.
Fourniture et montage d'un avaloir préfabriqué en béton fck=25 MPa, de 50x30x60 cm de mesures intérieures, pour la récupération des eaux pluviales, placé sur une dalle en béton massif BCN: CPJ-CEM II/A 32,5 - P - B 20 - 15/25 - E: 1 - NA - P 18-305 de 10 cm d'épaisseur et une grille en fonte ductile normalisée, classe C-250 selon NF EN 124, compatible avec des surfaces en pavés, en béton ou en asphalte à chaud, pivotante et antivol, avec cadre en fonte du même type, arasée au revêtement. Totalement installé et connecté au réseau général d'évacuation.
Critère d'évaluation économique: Le prix comprend le remblai arrière avec un matériau granulaire, mais il ne comprend pas l'excavation.
Inclut: Implantation et tracé de l'avaloir en plan et en élévation. Excavation. Suppression des terres lâches du fond de l'excavation. Coulage et compactage du béton pour la réalisation du dallage. Mise en place de l'avaloir préfabriqué. Raccord et jonction de l'avaloir au collecteur. Remblayage de l'arrière. Mise en place du cadre et de la grille.
Critère pour le métré: Nombre d'unités prévues, selon documentation graphique du Projet.
Critère pour le mémoire: On mesurera le nombre d'unités réellement exécutées selon les spécifications du Projet.

| Code | U | Désignation | Quantité | Prix | Montant |
|---|---|---|---|---|---|
| mt11arh011a | U | Avaloir avec fond et sortie frontale, accessible, préfabriqué en béton fck=25 MPa, de 50x30x60 cm de mesures intérieures, pour assainissement. (matériau) | 1 | 27367.23 | 27367.230 |
| mt11rej010a | U | Cadre et grille en fonte ductile, classe C-250 selon NF EN 124, inclinable et pourvue d'une chaîne antivol, de 300x300 mm, pour avaloir. Comprend le revêtement en peinture bitumineuse et les reliefs antidérapants dans la partie supérieure. (matériau) | 1 | 31541.89 | 31541.890 |
| mt10hmf040iaeg | m³ | Béton non armé prêt à l'emploi BCN: CPJ-CEM II/A 32,5 - P - B 20 - 15/25 - E: 1 - NA - P 18-305. (matériau) | 0.048 | 56560.47 | 2714.903 |
| mt01arr010a | t | Grave de carrière, de 19 à 25 mm de diamètre. (matériau) | 0.529 | 7961.2 | 4211.475 |
| mo041 | h | Compagnon professionnel III/CP2 VRD espaces publics. (main-d'œuvre) | 0.669 | 1000.07 | 669.047 |
| mo087 | h | Ouvrier professionnel II/OP VRD espaces publics. (main-d'œuvre) | 0.669 | 747.53 | 500.098 |
| % | % | Frais de chantier des unités d'ouvrage | 2 % | 67004.643 | 1340.093 |
|  |  | Coûts directs |  |  | 68344.736 |

Déchets:
- pose: mt10hmf040iaeg Béton non armé prêt à l'emploi BCN: CPJ-CEM II/A 32,5 - P - B 20 - 15/25 - E: 1 - NA - P 18-305; facteur de déchet 0.00157654
- pose: mt01arr010a Grave de carrière, de 19 à 25 mm de diamètre; facteur de déchet 0.00686426

## Ressources

**mt11rej010a** U Cadre et grille en fonte ductile
Données techniques: Coût énergétique 216.897 MJ; Émission de CO2 13.576 kg
Déchets:
- emballage: re150101 Emballages en papier et en carton. (composant de déchet); quantité 0.072 kg; Code CED 15 01 01; Masse de l'élément 1 kg; Volume 0.001333 m3

**mt10hmf040iaeg** m³ Béton non armé prêt à l'emploi BCN: CPJ-CEM II/A 32,5 - P - B 20 - 15/25 - E: 1 - NA - P 18-305
Données techniques: Coût énergétique 1840.000 MJ; Émission de CO2 230.000 kg; Code CED 17 01 01; Masse de l'élément 2300 kg; Volume 1.533333 m3

**mt01arr010a** t Grave de carrière, de 19 à 25 mm de diamètre
Données techniques: Coût énergétique 75.000 MJ; Émission de CO2 4.000 kg; Code CED 01 04 08; Masse de l'élément 1000 kg; Volume 0.666667 m3
