# Câblage pour réseau souterrain d'éclairage public

- Propriété du fichier: CYPE Ingenieros S.A.
- Format: FIEBDC-3/2016
- Logiciel: Générateur de prix de la construction. CYPE Ingenieros, S.A.
- Date: 08/02/2025
- Zone géographique: Burkina Faso
- Devise: XOF
- Coûts indirects: 3 %
- Frais généraux: 13 %
- Bénéfice: 6 %
- TVA: 18 %

## X Réseaux divers

### XE Électricité

#### XES Lignes souterraines

**XES020** m Câblage pour réseau souterrain d'éclairage public.
Câblage pour réseau souterrain d'éclairage public, constitué de 4 câbles unipolaires RZ1-K (AS) réaction au feu classe Cca-s1b,d1,a1, avec conducteurs en cuivre de 6 mm² de section, sa tension assignée étant de 0,6/1 kV. Totalement monté, connecté et testé.
Inclut: Implantation. Pose du câblage. Connexion des câbles.
Critère pour le métré: Longueur mesurée selon documentation graphique du Projet.
Critère pour le mémoire: On mesurera la longueur réellement exécutée selon les spécifications du Projet.

| Code | U | Désignation | Quantité | Prix | Montant |
|---|---|---|---|---|---|
| mt35cun010e1 | m | Câble unipolaire RZ1-K (AS), sa tension assignée étant de 0,6/1 kV, réaction au feu classe Cca-s1b,d1,a1 selon FR EN 50575, avec conducteur de cuivre classe 5 (-K) de 6 mm² de section, avec isolation de polyéthylène réticulé (R) et gaine en composé thermoplastique à base de polyoléfine sans halogènes à faible émission de fumées et de gaz corrosifs (Z1). Selon CEI 60502-1. (matériau) | 4 | 1519.11 | 6076.440 |
| mt35www010 | U | Matériel auxiliaire pour installations électriques. (matériau) | 0.1 | 1430.21 | 143.021 |
| mo003 | h | Compagnon professionnel III/CP2 électricien. (main-d'œuvre) | 0.06 | 1027.78 | 61.667 |
| mo102 | h | Ouvrier professionnel II/OP électricien. (main-d'œuvre) | 0.06 | 746.17 | 44.770 |
| % | % | Frais de chantier des unités d'ouvrage | 2 % | 6325.898 | 126.518 |
|  |  | Coûts directs |  |  | 6452.416 |

Déchets:
- pose: mt35cun010e1; facteur de déchet 0.0156737

## Ressources

**mt35cun010e1** m Câble unipolaire RZ1-K (AS)
Données techniques: Coût énergétique 10.766 MJ; Émission de CO2 0.624 kg; Code CED 17 04 11; Masse de l'élément 0.095 kg; Volume 0.000063 m3
Déchets:
- emballage: re150101 Emballages en papier et en carton. (composant de déchet); quantité 0.067 kg; Code CED 15 01 01; Masse de l'élément 1 kg; Volume 0.001333 m3
