# Ligne souterraine de distribution basse tension directement enterrée

- Propriété du fichier: CYPE Ingenieros S.A.
- Format: FIEBDC-3/2016
- Logiciel: Générateur de prix de la construction. CYPE Ingenieros, S.A.
- Date: 08/02/2025
- Zone géographique: Burkina Faso
- Devise: XOF
- Coûts indirects: 3 %
- Frais généraux: 13 %
- Bénéfice: 6 %
- TVA: 18 %

## X Réseaux divers

### XE Électricité

#### XES Lignes souterraines

**XES040** m Ligne souterraine de distribution basse tension directement enterrée.
Ligne souterraine de distribution basse tension directement enterrée, constituée de 4 câbles unipolaires RV réaction au feu classe Cca-s1b,d1,a1, avec conducteur en aluminium, de 50 mm² de section, sa tension assignée étant de 0,6/1 kV, placés sur lit de sable de 10 cm d'épaisseur, dûment compacté et nivelé avec une pilonneuse vibrante à guidage manuel avec le même sable jusqu'à 10 cm au-dessus de la génératrice supérieure des câbles.
Critère d'évaluation économique: Le prix ne comprend ni l'excavation ni le remblai proprement dit.
Inclut: Implantation du parcours de la ligne. Déversement du sable dans le fond de la tranchée. Pose des câbles. Connexion et contrôle de son bon fonctionnement. Exécution du remblai enveloppe.
Critère pour le métré: Longueur mesurée selon documentation graphique du Projet.
Critère pour le mémoire: On mesurera la longueur réellement exécutée selon les spécifications du Projet.

| Code | U | Désignation | Quantité | Prix | Montant |
|---|---|---|---|---|---|
| mt01ara010a | m³ | Sable avec granulométrie de 0 à 5 mm de diamètre, propre. (matériau) | 0.069 | 9899.57 | 683.070 |
| mt35cun350a | m | Câble unipolaire RV, sa tension assignée étant de 0,6/1 kV, réaction au feu classe Eca selon FR EN 50575, avec conducteur d'aluminium classe 2 de 50 mm² de section, avec isolation de polyéthylène réticulé (R) et gaine en PVC (V). Selon CEI 60502-1. (matériau) | 4 | 3063.36 | 12253.440 |
| mq04dua020b | h | Dumper à décharge frontale de 2 t de charge utile. (matériel) | 0.008 | 5187.71 | 41.502 |
| mq02rop020 | h | Pilonneuse vibrante à guidage manuel, de 80 kg, avec plaque de 30x30 cm. (matériel) | 0.057 | 1958.68 | 111.645 |
| mq02cia020j | h | Camion citerne, de 8 m³ de capacité. (matériel) | 0.001 | 59410.08 | 59.410 |
| mo020 | h | Compagnon professionnel III/CP2 construction. (main-d'œuvre) | 0.051 | 1000.07 | 51.004 |
| mo113 | h | Ouvrier d'exécution I/OE1 construction. (main-d'œuvre) | 0.051 | 720.23 | 36.732 |
| mo003 | h | Compagnon professionnel III/CP2 électricien. (main-d'œuvre) | 0.097 | 1027.78 | 99.695 |
| mo102 | h | Ouvrier professionnel II/OP électricien. (main-d'œuvre) | 0.097 | 746.17 | 72.378 |
| % | % | Frais de chantier des unités d'ouvrage | 2 % | 13408.876 | 268.178 |
|  |  | Coûts directs |  |  | 13677.054 |

Déchets:
- pose: mt01ara010a Sable avec granulométrie de 0 à 5 mm de diamètre, propre; facteur de déchet 0.003
- pose: mt35cun350a; facteur de déchet 0.0137261

## Ressources

**mt01ara010a** m³ Sable avec granulométrie de 0 à 5 mm de diamètre, propre
Données techniques: Coût énergétique 146.250 MJ; Émission de CO2 7.800 kg; Code CED 01 04 09; Masse de l'élément 1950 kg; Volume 1.21875 m3

**mt35cun350a** m Câble unipolaire RV
Données techniques: Coût énergétique 8.516 MJ; Émission de CO2 0.224 kg; Code CED 17 04 11; Masse de l'élément 0.23 kg; Volume 0.000153 m3
Déchets:
- emballage: re150101 Emballages en papier et en carton. (composant de déchet); quantité 0.072 kg; Code CED 15 01 01; Masse de l'élément 1 kg; Volume 0.001333 m3
