# Isolation thermique par l'intérieur de la couche extérieure, en façade double paroi en maçonnerie apparente

- Propriété du fichier: CYPE INGENIEROS, S.A.
- Format: FIEBDC-3/2002
- Zone géographique: Burkina Faso
- Devise: XOF
- Coûts indirects: 3.00 %
- Frais généraux: 13.00 %
- Bénéfice: 6.00 %
- TVA: 18.00 %

## F Aménagements et finitions

### FI Isolations intérieures

#### FIU Doublages

**FIU050** m² Isolation thermique par l'intérieur de la couche extérieure, en façade double paroi en maçonnerie apparente.
Isolation thermique par l'intérieur de la couche extérieure, en façade double paroi en maçonnerie apparente, avec panneau semi-rigide en laine minérale, Geowall 37 "ISOVER", selon NF EN 13162, non revêtu, de 40 mm d'épaisseur, résistance thermique 1,081 m²K/W, conductivité thermique 0,037 W/(mK). Mise en place: bord à bord, avec des plots de mortier-colle. Comprend le ruban autoadhésif pour le scellement des joints.
Inclut: Nettoyage et préparation de la surface du support. Implantation et découpe de l'isolant. Application de l'adhésif. Mise en place de l'isolant. Résolution des points singuliers. Scellement des joints et des liaisons.
Critère pour le métré: Surface mesurée selon documentation graphique du Projet.
Critère pour le mémoire: On mesurera la surface réellement exécutée selon les spécifications du Projet.

| Code | U | Désignation | Quantité | Prix | Montant |
|---|---|---|---|---|---|
| mt16aaa040b | kg | Mortier-colle pour fixation de panneaux isolants, dans les parements verticaux. (matériau) | 1.000 | 425.64 | 425.64 |
| mt16lri010bd | m² | Panneau semi-rigide en laine minérale, Geowall 37 "ISOVER", selon NF EN 13162, non revêtu, de 40 mm d'épaisseur, résistance thermique 1,081 m²K/W, conductivité thermique 0,037 W/(mK), coefficient d'absorption acoustique moyen 0,7 pour une fréquence de 500 Hz et Euroclasse A1 de réaction au feu selon NF EN 13501-1. (matériau) | 1.050 | 3121.38 | 3277.45 |
| mt16aaa030 | m | Ruban autoadhésif pour le scellement des joints. (matériau) | 0.440 | 283.76 | 124.85 |
| mo054 | h | Compagnon professionnel III/CP2 poseur d'isolants rigides ou flexibles. (main-d'œuvre) | 0.148 | 1027.78 | 152.11 |
| mo101 | h | Ouvrier professionnel II/OP poseur d'isolants rigides ou flexibles. (main-d'œuvre) | 0.148 | 747.53 | 110.63 |
| % | % | Frais de chantier des unités d'ouvrage | 2 % | 4090.68 | 81.81 |
|  |  | Coûts directs |  |  | 4172.49 |
