# Isolation thermique des tuyauteries

- Propriété du fichier: CYPE Ingenieros S.A.
- Format: FIEBDC-3/2016
- Logiciel: Générateur de prix de la construction. CYPE Ingenieros, S.A.
- Date: 07/02/2025
- Zone géographique: Burkina Faso
- Devise: XOF
- Coûts indirects: 3 %
- Frais généraux: 13 %
- Bénéfice: 6 %
- TVA: 18 %

## F Aménagements et finitions

### FI Isolations intérieures

#### FIT Conduits et tuyaux

**FIT030** m Isolation thermique des tuyauteries.
Isolation thermique de tuyauterie dans installation intérieur de chauffage, mise en place superficiellement, pour la distribution de fluides chauds (de +40°C à +60°C), constituée de coquille de mousse élastomérique, de 7 mm de diamètre intérieur et 25 mm d'épaisseur, à base de caoutchouc synthétique flexible, de structure cellulaire fermée, avec adhésif pour les unions.
Inclut: Préparation de la surface support. Implantation et découpe de l'isolant. Mise en place de l'isolant.
Critère pour le métré: Longueur mesurée selon documentation graphique du Projet.
Critère pour le mémoire: On mesurera la longueur réellement exécutée selon les spécifications du Projet.

| Code | U | Désignation | Quantité | Prix | Montant |
|---|---|---|---|---|---|
| mt17coe070ad | m | Coquille de mousse élastomérique, de 7 mm de diamètre intérieur et 25 mm d'épaisseur, à base de caoutchouc synthétique flexible, de structure cellulaire fermée. (matériau) | 1.05 | 11227.51 | 11788.886 |
| mt17coe110 | l | Adhésif pour coquille élastomérique. (matériau) | 0.007 | 17981.78 | 125.872 |
| mo054 | h | Compagnon professionnel III/CP2 poseur d'isolants rigides ou flexibles. (main-d'œuvre) | 0.103 | 1027.78 | 105.861 |
| mo101 | h | Ouvrier professionnel II/OP poseur d'isolants rigides ou flexibles. (main-d'œuvre) | 0.103 | 747.53 | 76.996 |
| % | % | Frais de chantier des unités d'ouvrage | 2 % | 12097.615 | 241.952 |
|  |  | Coûts directs |  |  | 12339.567 |

Déchets:
- pose: mt17coe070ad; facteur de déchet 0.065488

## Ressources

**mt17coe070ad** m Coquille de mousse élastomérique
Données techniques: Coût énergétique 14.406 MJ; Émission de CO2 0.630 kg; Code CED 17 02 03; Masse de l'élément 0.158258 kg; Volume 0.000264 m3
Déchets:
- emballage: re170203 Plastique. (composant de déchet); quantité 0.004 kg; Code CED 17 02 03; Masse de l'élément 1 kg; Volume 0.001667 m3
