# Isolation thermique par l'intérieur de la couche extérieure, en façade double paroi en maçonnerie apparente

- Propriété du fichier: CYPE Ingenieros S.A.
- Format: FIEBDC-3/2016
- Logiciel: Générateur de prix de la construction. CYPE Ingenieros, S.A.
- Date: 07/02/2025
- Zone géographique: Burkina Faso
- Devise: XOF
- Coûts indirects: 3 %
- Frais généraux: 13 %
- Bénéfice: 6 %
- TVA: 18 %

## F Aménagements et finitions

### FI Isolations intérieures

#### FIU Doublages

**FIU050** m² Isolation thermique par l'intérieur de la couche extérieure, en façade double paroi en maçonnerie apparente.
Isolation thermique par l'intérieur de la couche extérieure, en façade double paroi en maçonnerie apparente, avec panneau semi-rigide en laine minérale, Geowall 37 "ISOVER", selon NF EN 13162, non revêtu, de 40 mm d'épaisseur, résistance thermique 1,081 m²K/W, conductivité thermique 0,037 W/(mK). Mise en place: bord à bord, avec des plots de mortier-colle. Comprend le ruban autoadhésif pour le scellement des joints.
Inclut: Nettoyage et préparation de la surface du support. Implantation et découpe de l'isolant. Application de l'adhésif. Mise en place de l'isolant. Résolution des points singuliers. Scellement des joints et des liaisons.
Critère pour le métré: Surface mesurée selon documentation graphique du Projet.
Critère pour le mémoire: On mesurera la surface réellement exécutée selon les spécifications du Projet.

| Code | U | Désignation | Quantité | Prix | Montant |
|---|---|---|---|---|---|
| mt16aaa040b | kg | Mortier-colle pour fixation de panneaux isolants, dans les parements verticaux. (matériau) | 1 | 425.64 | 425.640 |
| mt16lri010bd | m² | Panneau semi-rigide en laine minérale, Geowall 37 "ISOVER", selon NF EN 13162, non revêtu, de 40 mm d'épaisseur, résistance thermique 1,081 m²K/W, conductivité thermique 0,037 W/(mK), coefficient d'absorption acoustique moyen 0,7 pour une fréquence de 500 Hz et Euroclasse A1 de réaction au feu selon NF EN 13501-1. (matériau) | 1.05 | 3121.38 | 3277.449 |
| mt16aaa030 | m | Ruban autoadhésif pour le scellement des joints. (matériau) | 0.44 | 283.76 | 124.854 |
| mo054 | h | Compagnon professionnel III/CP2 poseur d'isolants rigides ou flexibles. (main-d'œuvre) | 0.148 | 1027.78 | 152.111 |
| mo101 | h | Ouvrier professionnel II/OP poseur d'isolants rigides ou flexibles. (main-d'œuvre) | 0.148 | 747.53 | 110.634 |
| % | % | Frais de chantier des unités d'ouvrage | 2 % | 4090.688 | 81.814 |
|  |  | Coûts directs |  |  | 4172.502 |

Déchets:
- pose: mt16aaa040b Mortier-colle pour fixation de panneaux isolants, dans les parements verticaux; facteur de déchet 0.07
- pose: mt16lri010bd; facteur de déchet 0.048
- pose: mt16aaa030 Ruban autoadhésif pour le scellement des joints; facteur de déchet 0.07

## Ressources

**mt16aaa040b** kg Mortier-colle pour fixation de panneaux isolants, dans les parements verticaux
Données techniques: Coût énergétique 3.871 MJ; Émission de CO2 0.344 kg; Code CED 17 09 04; Masse de l'élément 1 kg; Volume 0.000667 m3
Déchets:
- emballage: re170203 Plastique. (composant de déchet); quantité 0.003 kg; Code CED 17 02 03; Masse de l'élément 1 kg; Volume 0.001667 m3

**mt16lri010bd** m² Panneau semi-rigide en laine minérale
Données techniques: Coût énergétique 24.069 MJ; Émission de CO2 1.667 kg; Code CED 17 06 04; Masse de l'élément 1.6 kg; Volume 0.002667 m3
Déchets:
- emballage: re170203 Plastique; quantité 0.024 kg

**mt16aaa030** m Ruban autoadhésif pour le scellement des joints
Données techniques: Coût énergétique 0.339 MJ; Émission de CO2 0.017 kg; Code CED 17 06 04; Masse de l'élément 0.0025 kg; Volume 0.000004 m3
Déchets:
- emballage: re170203 Plastique; quantité 0.001 kg
