# Imperméabilisation sous revêtement dans les locaux humides, avec du mortier

- Propriété du fichier: CYPE INGENIEROS, S.A.
- Format: FIEBDC-3/2002
- Zone géographique: Burkina Faso
- Devise: XOF
- Coûts indirects: 3.00 %
- Frais généraux: 13.00 %
- Bénéfice: 6.00 %
- TVA: 18.00 %

## F Aménagements et finitions

### FH Étanchéité

#### FHH Locaux humides

**FHH030** m² Imperméabilisation sous revêtement dans les locaux humides, avec du mortier.
Imperméabilisation sous revêtement céramique ou en pierre, sur les parements verticaux et horizontaux de locaux humides, avec du mortier cémenteux imperméabilisant flexible bicomposant MasterSeal 550 "MBCC de Sika", de couleur grise, de 2 mm d'épaisseur moyenne.
Critère d'évaluation économique: Le prix ne comprend pas le revêtement.
Inclut: Gâchage. Extension d'une première couche, en appliquant le produit sur le support humidifié. Séchage. Extension d'une seconde couche avec la même consistance que la première. Révisions et nettoyage final.
Critère pour le métré: Surface mesurée selon documentation graphique du Projet.
Critère pour le mémoire: On mesurera la surface réellement exécutée selon les spécifications du Projet.

| Code | U | Désignation | Quantité | Prix | Montant |
|---|---|---|---|---|---|
| mt09bmr220g | kg | Mortier cémenteux imperméabilisant flexible bicomposant MasterSeal 550 "MBCC de Sika", de couleur grise, avec résistance aux sulfates, aux gelées et aux intempéries et apte pour être en contact avec eau potable, selon NF EN 1504-2, Euroclasse F de réaction au feu, selon NF EN 13501-1, à appliquer à l'intérieur et à l'extérieur. (matériau) | 3.000 | 639.18 | 1917.54 |
| mo032 | h | Compagnon professionnel III/CP2 poseur de produits imperméabilisants. (main-d'œuvre) | 0.147 | 1000.07 | 147.01 |
| mo070 | h | Ouvrier professionnel II/OP poseur de produits imperméabilisants. (main-d'œuvre) | 0.074 | 747.53 | 55.32 |
| % | % | Frais de chantier des unités d'ouvrage | 2 % | 2119.87 | 42.40 |
|  |  | Coûts directs |  |  | 2162.27 |
