# Dallage en béton

- Propriété du fichier: CYPE INGENIEROS, S.A.
- Format: FIEBDC-3/2002
- Zone géographique: Burkina Faso
- Devise: XOF
- Coûts indirects: 3.00 %
- Frais généraux: 13.00 %
- Bénéfice: 6.00 %
- TVA: 18.00 %

## G Structure et gros oeuvre

### GB Planchers bas

#### GBD Dallages

**GBD010** m² Dallage en béton.
Dallage en béton avec ajout de fibres de 10 cm d'épaisseur, réalisé avec béton non armé confectionné sur le chantier BCN: CPJ-CEM II/A 32,5 - P - B 16 - 15/25 - E: 1 - NA - P 18-305, coulage avec des moyens manuels avec un contenu de fibres sans fonction structurale, fibres de verre résistant aux alcalins (AR) de 2 kg/m³, extension et vibrage manuel via règle vibrante, sans traitement de sa surface; avec des joints de retrait de 5 mm d'épaisseur, via découpe avec un disque à diamant. Comprend le panneau de polystyrène expansé de 3 cm d'épaisseur, pour l'exécution des joints de dilatation.
Critère d'évaluation économique: Le prix ne comprend pas la base du dallage.
Inclut: Préparation de la surface d'appui du béton. Implantation des joints de construction et de dilatation. Application des niveaux à l'aide de guides en béton ou de règles. Arrosage de la surface de base. Réalisation des joints de construction et des joints périphériques de dilatation. Connexion et ancrage des réseaux d'installations prévues. Préparation du béton. Coulage, extension et vibrage du béton. Séchage du béton. Implantation des joints de retrait. Découpe du béton. Nettoyage final des joints de retrait.
Critère pour le métré: Surface mesurée selon documentation graphique du Projet.
Critère pour le mémoire: On mesurera la surface réellement exécutée selon les spécifications du Projet, en déduisant la surface occupée par les poteaux situés dans le périmètre.

| Code | U | Désignation | Quantité | Prix | Montant |
|---|---|---|---|---|---|
| mt08fic020b | kg | Fibres de verre résistant aux alcalins (AR), avec un contenu minimum de zirconium de 17,1%, de 13 mm de longueur et 13,5 microns de diamètre, avec 100 filaments par brin liés entre eux par un adhésif, limite élastique 74000 N/mm², résistance à la traction 1620 MPa, pour prévenir les fissures par retrait dans les éléments en béton, selon NF EN 15422. (matériau) | 0.200 | 6722.92 | 1344.58 |
| mt08aaa010a | m³ | Eau. (matériau) | 0.019 | 1155.14 | 21.95 |
| mt01arg000a | m³ | Sable criblé. (matériau) | 0.045 | 17062.06 | 767.79 |
| mt01arg001ar | m³ | Gros granulats homogénéisés, de taille maximale 15/25 mm. (matériau) | 0.085 | 18220.76 | 1548.76 |
| mt08cem000a | kg | Ciment gris en sacs. (matériau) | 36.488 | 83.94 | 3062.80 |
| mt16pea020c | m² | Panneau rigide en polystyrène expansé, selon NF EN 13163, usinage latéral droit, de 30 mm d'épaisseur, résistance thermique 0,8 m²K/W, conductivité thermique 0,036 W/(mK), pour joint de dilatation. (matériau) | 0.050 | 1901.20 | 95.06 |
| mq06vib020 | h | Règle vibrante de 3 m. (matériel) | 0.097 | 2562.90 | 248.60 |
| mq06cor020 | h | Équipement pour découpage de joints dans les dallages en béton. (matériel) | 0.094 | 5213.60 | 490.08 |
| mq06hor010 | h | Bétonnière électrique avec une capacité de gâchage de 160 l. (matériel) | 0.073 | 1690.50 | 123.41 |
| mo113 | h | Ouvrier d'exécution I/OE1 construction. (main-d'œuvre) | 0.273 | 720.23 | 196.62 |
| mo112 | h | Ouvrier d'exécution I/OE2 construction. (main-d'œuvre) | 0.316 | 732.19 | 231.37 |
| mo020 | h | Compagnon professionnel III/CP2 construction. (main-d'œuvre) | 0.096 | 1000.07 | 96.01 |
| mo077 | h | Ouvrier professionnel II/OP construction. (main-d'œuvre) | 0.048 | 747.53 | 35.88 |
| % | % | Frais de chantier des unités d'ouvrage | 2 % | 8262.91 | 165.26 |
|  |  | Coûts directs |  |  | 8428.17 |
