# Réparation d'une imperméabilisation de réservoirs d'eau, de bassins ou de piscines, avec du mortier

- Propriété du fichier: CYPE Ingenieros S.A.
- Format: FIEBDC-3/2016
- Logiciel: Générateur de prix de la construction. CYPE Ingenieros, S.A.
- Date: 07/02/2025
- Zone géographique: Burkina Faso
- Devise: XOF
- Coûts indirects: 3 %
- Frais généraux: 13 %
- Bénéfice: 6 %
- TVA: 18 %

## A VRD et aménagements extérieurs

### AR Réparations

#### ARE Étanchéité

**ARE010** m² Réparation d'une imperméabilisation de réservoirs d'eau, de bassins ou de piscines, avec du mortier.
Réparation d'une imperméabilisation de réservoir d'eau constitué d'un mur de surface lisse en béton, éléments préfabriqués en béton ou enduits de mortier riche en ciment, avec du mortier léger imperméabilisant flexible monocomposant, MasterSeal 6100 FX "MBCC de Sika", couleur grise, avec certificat de potabilité, appliqué à la brosse en deux couches ou plus sur le support humidifié, jusqu'à obtenir une épaisseur minimale totale de 2 mm.
Critère d'évaluation économique: Le prix ne comprend pas l'imperméabilisation des coins et des rencontres.
Inclut: Humectage du support. Extension d'une première couche sur le support humidifié. Séchage. Humidification de la première couche et extension de couches successives, croisées par rapport à la couche précédente. Révisions et nettoyage final. Séchage.
Critère pour le métré: Surface mesurée selon documentation graphique du Projet.
Critère pour le mémoire: On mesurera la surface réellement exécutée selon les spécifications du Projet.

| Code | U | Désignation | Quantité | Prix | Montant |
|---|---|---|---|---|---|
| mt09bmr240g | kg | Mortier léger imperméabilisant flexible monocomposant, MasterSeal 6100 FX "MBCC de Sika", couleur grise, avec certificat de potabilité, à base de ciments légers spéciaux et granulats sélectionnés, avec polymères en poudre, sans odeur, à durcissement rapide, perméable à la vapeur d'eau, avec résistance aux rayons UV et effet protecteur face à la carbonatation, Euroclasse F de réaction au feu selon NF EN 13501-1, à appliquer à l'intérieur et à l'extérieur, selon NF EN 1504-2. (matériau) | 2.2 | 5244.34 | 11537.548 |
| mo032 | h | Compagnon professionnel III/CP2 poseur de produits imperméabilisants. (main-d'œuvre) | 0.147 | 1000.07 | 147.010 |
| mo070 | h | Ouvrier professionnel II/OP poseur de produits imperméabilisants. (main-d'œuvre) | 0.147 | 747.53 | 109.887 |
| % | % | Frais de chantier des unités d'ouvrage | 2 % | 11794.445 | 235.889 |
|  |  | Coûts directs |  |  | 12030.334 |

Déchets:
- pose: mt09bmr240g; facteur de déchet 0.0066

## Ressources

**mt09bmr240g** kg Mortier léger imperméabilisant flexible monocomposant
Données techniques: Coût énergétique 18.923 MJ; Émission de CO2 0.652 kg; Code CED 17 01 01; Masse de l'élément 1 kg; Volume 0.000667 m3
Déchets:
- emballage: re150101 Emballages en papier et en carton. (composant de déchet); quantité 0.004 kg; Code CED 15 01 01; Masse de l'élément 1 kg; Volume 0.001333 m3
- emballage: re170203 Plastique. (composant de déchet); quantité 0.006 kg; Code CED 17 02 03; Masse de l'élément 1 kg; Volume 0.001667 m3
