# Balai

- Propriété du fichier: CYPE INGENIEROS, S.A.
- Format: FIEBDC-3/2002
- Zone géographique: Burkina Faso
- Devise: XOF
- Coûts indirects: 3.00 %
- Frais généraux: 13.00 %
- Bénéfice: 6.00 %
- TVA: 18.00 %

## A VRD et aménagements extérieurs

### AB Bassins et équipements de piscine

#### ABA Accessoires

**ABA060** U Balai.
Balai manuel pour piscine, en aluminium, constitué de: manche télescopique et tuyau autoflottant pour connecter à la prise de balai ou au skimmer de la piscine.
Inclut: Montage.
Critère pour le métré: Nombre d'unités prévues, selon documentation graphique du Projet.
Critère pour le mémoire: On mesurera le nombre d'unités réellement exécutées selon les spécifications du Projet.

| Code | U | Désignation | Quantité | Prix | Montant |
|---|---|---|---|---|---|
| mt47pep050l | U | Balai manuel pour piscine, en aluminium, constitué de: manche télescopique et tuyau autoflottant pour connecter à la prise de balai ou au skimmer de la piscine. (matériau) | 1.000 | 137293.46 | 137293.46 |
| mo080 | h | Ouvrier professionnel II/OP monteur. (main-d'œuvre) | 0.152 | 747.53 | 113.62 |
| % | % | Frais de chantier des unités d'ouvrage | 2 % | 137407.08 | 2748.14 |
|  |  | Coûts directs |  |  | 140155.22 |
