# Massif

- Propriété du fichier: CYPE INGENIEROS, S.A.
- Format: FIEBDC-3/2002
- Zone géographique: Burkina Faso
- Devise: XOF
- Coûts indirects: 3.00 %
- Frais généraux: 13.00 %
- Bénéfice: 6.00 %
- TVA: 18.00 %

## A VRD et aménagements extérieurs

### AV Espaces verts et mobilier urbain

#### AVM Massifs et rocailles

**AVM010** m² Massif.
Massif d'Achillée millefeuille (Achillea millefolium) de 0,30-0,40 m de hauteur (4 U/m²).
Inclut: Labourage et préparation du terrain avec un motoculteur. Compostage du terrain. Plantation. Remplissage de terreau. Premier arrosage.
Critère pour le métré: Surface mesurée en projection horizontale, selon documentation graphique du Projet.
Critère pour le mémoire: On mesurera, en projection horizontale, la surface réellement exécutée selon les spécifications du Projet.

| Code | U | Désignation | Quantité | Prix | Montant |
|---|---|---|---|---|---|
| mt48epa010a | U | Achillée millefeuille (Achillea millefolium) de 0,30-0,40 m de hauteur; fourniture en container. (matériau) | 4.000 | 1816.25 | 7265.00 |
| mt48tie040 | kg | Terreau propre criblé. (matériau) | 6.000 | 19.89 | 119.34 |
| mt48tie020 | kg | Engrais minéral complexe NPK 15-15-15. (matériau) | 6.000 | 475.68 | 2854.08 |
| mt08aaa010a | m³ | Eau. (matériau) | 0.050 | 1155.14 | 57.76 |
| mq09mot010 | h | Motoculteur 60/80 cm. (matériel) | 0.058 | 1481.76 | 85.94 |
| mo040 | h | Compagnon professionnel III/CP2 jardinier. (main-d'œuvre) | 0.150 | 1000.07 | 150.01 |
| mo115 | h | Ouvrier jardinier. (main-d'œuvre) | 0.374 | 720.23 | 269.37 |
| % | % | Frais de chantier des unités d'ouvrage | 2 % | 10801.50 | 216.03 |
|  |  | Coûts directs |  |  | 11017.53 |
