# Imperméabilisation de toitures inclinées, avec des membranes d'EPDM

- Propriété du fichier: CYPE INGENIEROS, S.A.
- Format: FIEBDC-3/2002
- Zone géographique: Burkina Faso
- Devise: XOF
- Coûts indirects: 3.00 %
- Frais généraux: 13.00 %
- Bénéfice: 6.00 %
- TVA: 18.00 %

## E Enveloppe et finition extérieure

### EE Étanchéité: imperméabilisations

#### EEI Toitures inclinées

**EEI030** m² Imperméabilisation de toitures inclinées, avec des membranes d'EPDM.
Imperméabilisation de toitures inclinées, avec une pente moyenne de 5%, avec membrane d'étanchéité en caoutchouc synthétique EPDM haute densité, de 1,5 mm d'épaisseur, masse nominale 1,7 kg/m², avec une armature de feutre en fibre de verre, type monocouche, totalement adhérée au support avec adhésif de néoprène et fixée aux recouvrements et aux bords par soudure thermoplastique.
Inclut: Application de la couche d'impression. Mise en place de la géomembrane. Résolution des points singuliers.
Critère pour le métré: Surface du versant mesurée en grandeur réelle, selon documentation graphique du Projet.
Critère pour le mémoire: On mesurera, en grandeur réelle, la surface réellement exécutée selon les spécifications du Projet.

| Code | U | Désignation | Quantité | Prix | Montant |
|---|---|---|---|---|---|
| mt15dra025 | kg | Adhésif de néoprène, pour l'union des membranes d'EPDM au support. (matériau) | 0.650 | 11835.71 | 7693.21 |
| mt15dag300a | m² | Membrane d'étanchéité en caoutchouc synthétique EPDM haute densité, de 1,5 mm d'épaisseur, masse nominale 1,7 kg/m², avec une armature de feutre en fibre de verre, avec résistance au vieillissement et aux rayons UV, selon NF EN 13956. (matériau) | 1.100 | 13380.32 | 14718.35 |
| op00pis010 |  | Pistolet à air chaud pour soudure de matériaux thermoplastiques. | 1.000 | 0.00 | 0.00 |
| mo029 | h | Compagnon professionnel III/CP2 poseur de membranes d'étanchéité. (main-d'œuvre) | 0.195 | 1000.07 | 195.01 |
| mo067 | h | Ouvrier professionnel II/OP poseur de membranes d'étanchéité. (main-d'œuvre) | 0.195 | 747.53 | 145.77 |
| % | % | Frais de chantier des unités d'ouvrage | 2 % | 22752.34 | 455.05 |
|  |  | Coûts directs |  |  | 23207.39 |
