# Impression antioxydante sur une surface en acier

- Propriété du fichier: CYPE INGENIEROS, S.A.
- Format: FIEBDC-3/2002
- Zone géographique: Burkina Faso
- Devise: XOF
- Coûts indirects: 3.00 %
- Frais généraux: 13.00 %
- Bénéfice: 6.00 %
- TVA: 18.00 %

## F Aménagements et finitions

### FP Peintures

#### FPE Spéciales métal

**FPE180** m² Impression antioxydante sur une surface en acier.
Application manuelle d'une couche d'impression synthétique antioxydante à séchage rapide, couleur grise, finition mat, à base de résines alkydiques, pigments organiques, pigments inorganiques, pigments antioxydants et dissolvant formulé à base d'un mélange d'hydrocarbures (rendement: 0,125 l/m²), sur serrurerie intérieure en acier.
Inclut: Préparation et nettoyage de la surface support. Application d'une couche d'impression.
Critère pour le métré: Surface mesurée selon documentation graphique du Projet, sans décompter les ouvertures, en considérant la surface qu'ils renferment, définie par ses dimensions maximales, sur une seule face.
Critère pour le mémoire: On mesurera la surface réellement exécutée selon les spécifications du Projet, sur une seule face, en considérant la surface qu'ils renferment, définie par ses dimensions maximales.

| Code | U | Désignation | Quantité | Prix | Montant |
|---|---|---|---|---|---|
| mt27pfi200a | l | Impression synthétique antioxydante à séchage rapide, couleur grise, finition mat, à base de résines alkydiques, pigments organiques, pigments inorganiques, pigments antioxydants et dissolvant formulé à base d'un mélange d'hydrocarbures, à appliquer à la brosse, au rouleau ou au pistolet sur surfaces métalliques. (matériau) | 0.125 | 2942.30 | 367.79 |
| mo038 | h | Compagnon professionnel III/CP2 peintre. (main-d'œuvre) | 0.106 | 1000.07 | 106.01 |
| mo076 | h | Ouvrier professionnel II/OP peintre. (main-d'œuvre) | 0.106 | 747.53 | 79.24 |
| % | % | Frais de chantier des unités d'ouvrage | 2 % | 553.04 | 11.06 |
|  |  | Coûts directs |  |  | 564.10 |
