# Impression antioxydante sur une surface en acier galvanisé ou en métal non ferreux

- Propriété du fichier: CYPE INGENIEROS, S.A.
- Format: FIEBDC-3/2002
- Zone géographique: Burkina Faso
- Devise: XOF
- Coûts indirects: 3.00 %
- Frais généraux: 13.00 %
- Bénéfice: 6.00 %
- TVA: 18.00 %

## F Aménagements et finitions

### FP Peintures

#### FPE Spéciales métal

**FPE190** m² Impression antioxydante sur une surface en acier galvanisé ou en métal non ferreux.
Application manuelle d'une couche d'impression phosphochromative à un seul composant, couleur grise, finition mat, à base de résines de butyral de polyvinyle modifié, pigments antioxydants exempts de chromates, pigments de type "extenseur" et dissolvant formulé à base d'un mélange d'hydrocarbures, alcools et dissolvant cétonique (rendement: 0,057 l/m²), sur serrurerie intérieure en acier galvanisé ou en métal non ferreux.
Inclut: Préparation et nettoyage de la surface support. Application d'une couche d'impression.
Critère pour le métré: Surface mesurée selon documentation graphique du Projet, sans décompter les ouvertures, en considérant la surface qu'ils renferment, définie par ses dimensions maximales, sur une seule face.
Critère pour le mémoire: On mesurera la surface réellement exécutée selon les spécifications du Projet, sur une seule face, en considérant la surface qu'ils renferment, définie par ses dimensions maximales.

| Code | U | Désignation | Quantité | Prix | Montant |
|---|---|---|---|---|---|
| mt27pfi202a | l | Impression phosphochromative à un seul composant, couleur grise, finition mat, à base de résines de butyral de polyvinyle modifié, pigments antioxydants exempts de chromates, pigments de type "extenseur" et dissolvant formulé à base d'un mélange d'hydrocarbures, alcools et dissolvant cétonique, à appliquer à la brosse ou au pistolet sur surfaces métalliques. (matériau) | 0.057 | 14092.75 | 803.29 |
| mo038 | h | Compagnon professionnel III/CP2 peintre. (main-d'œuvre) | 0.106 | 1000.07 | 106.01 |
| mo076 | h | Ouvrier professionnel II/OP peintre. (main-d'œuvre) | 0.106 | 747.53 | 79.24 |
| % | % | Frais de chantier des unités d'ouvrage | 2 % | 988.54 | 19.77 |
|  |  | Coûts directs |  |  | 1008.31 |
