# Ponçage d'un revêtement en bois

- Propriété du fichier: CYPE INGENIEROS, S.A.
- Format: FIEBDC-3/2002
- Zone géographique: Burkina Faso
- Devise: XOF
- Coûts indirects: 3.00 %
- Frais généraux: 13.00 %
- Bénéfice: 6.00 %
- TVA: 18.00 %

## F Aménagements et finitions

### FS Revêtements de sols

#### FSR Réparation

**FSR110** m² Ponçage d'un revêtement en bois.
Réparation d'un revêtement en bois massif en supprimant la couche superficielle et le vernis détérioré, par ponceuse mécanique avec système d'aspiration.
Critère d'évaluation économique: Le prix ne comprend pas le traitement superficiel.
Inclut: Ponçage mécanique du revêtement. Nettoyage. Retrait et entassement des restes générés. Chargement des restes générés dans le camion ou la benne.
Critère pour le métré: Surface mesurée selon documentation graphique du Projet.
Critère pour le mémoire: On mesurera la surface réellement exécutée selon les spécifications du Projet.

| Code | U | Désignation | Quantité | Prix | Montant |
|---|---|---|---|---|---|
| mq08war160 | h | Ponceuse pour revêtements en bois, équipée de rouleaux à poncer et d'un système d'aspiration. (matériel) | 0.174 | 2332.40 | 405.84 |
| op00cla010 |  | Cloueuse pneumatique. | 1.000 | 0.00 | 0.00 |
| op00cep010 |  | Varlope. | 1.000 | 0.00 | 0.00 |
| mo038 | h | Compagnon professionnel III/CP2 peintre. (main-d'œuvre) | 0.402 | 1000.07 | 402.03 |
| mo076 | h | Ouvrier professionnel II/OP peintre. (main-d'œuvre) | 0.402 | 747.53 | 300.51 |
| % | % | Frais de chantier des unités d'ouvrage | 2 % | 1108.38 | 22.17 |
|  |  | Coûts directs |  |  | 1130.55 |
