# Revêtement continu de marches, avec une membrane en caoutchouc. Mise en place avec un adhésif de contact

- Propriété du fichier: CYPE INGENIEROS, S.A.
- Format: FIEBDC-3/2002
- Zone géographique: Burkina Faso
- Devise: XOF
- Coûts indirects: 3.00 %
- Frais généraux: 13.00 %
- Bénéfice: 6.00 %
- TVA: 18.00 %

## F Aménagements et finitions

### FY Revêtements d'escaliers

#### FYO Caoutchouc

**FYO010** U Revêtement continu de marches, avec une membrane en caoutchouc. Mise en place avec un adhésif de contact.
Revêtement continu d'une marche et contremarche à nez arrondi d'escalier de 120 cm de largeur, avec une membrane en caoutchouc avec boutons, de 2,7 mm d'épaisseur, couleur noire; placé avec un adhésif de contact sur une couche de nivellement. Comprend l'adhésif de contact.
Critère d'évaluation économique: Le prix ne comprend pas la couche de nivellement.
Inclut: Implantation et coupe du revêtement. Application de la couche d'adhésif de contact. Mise en place du revêtement. Suppression du matériau excédant. Nettoyage final.
Critère pour le métré: Longueur mesurée selon documentation graphique du Projet.
Critère pour le mémoire: On mesurera la longueur réellement exécutée selon les spécifications du Projet.

| Code | U | Désignation | Quantité | Prix | Montant |
|---|---|---|---|---|---|
| mt18dsi090b | m | Membrane en caoutchouc avec boutons, de 2,7 mm d'épaisseur, à nez arrondi, couleur noire, pour revêtement continu d'une marche et contremarche d'escalier, fournie en rouleaux de 520 mm de largeur et 12000 mm de longueur. (matériau) | 1.260 | 16146.05 | 20344.02 |
| mt18dww010a | kg | Adhésif de contact à base de résine acrylique en dispersion aqueuse, pour revêtement de sol en caoutchouc, linoléum, PVC, moquette et textile. (matériau) | 0.159 | 4369.93 | 694.82 |
| mo026 | h | Compagnon professionnel III/CP2 poseur de revêtements flexibles. (main-d'œuvre) | 0.357 | 1000.07 | 357.02 |
| mo064 | h | Ouvrier professionnel II/OP poseur de revêtements flexibles. (main-d'œuvre) | 0.160 | 747.53 | 119.60 |
| % | % | Frais de chantier des unités d'ouvrage | 2 % | 21515.46 | 430.31 |
|  |  | Coûts directs |  |  | 21945.77 |
