# Casier en panneau aggloméré

- Propriété du fichier: CYPE INGENIEROS, S.A.
- Format: FIEBDC-3/2002
- Zone géographique: Burkina Faso
- Devise: XOF
- Coûts indirects: 3.00 %
- Frais généraux: 13.00 %
- Bénéfice: 6.00 %
- TVA: 18.00 %

## F Aménagements et finitions

### FZ Zones communes

#### FZV Vestiaires

**FZV010** U Casier en panneau aggloméré.
Casier modulaire pour vestiaire, de 400 mm de largeur, 500 mm de profondeur et 1800 mm de hauteur, en panneau aggloméré hydrofuge, finition avec revêtement de mélamine constitué de deux portes de 900 mm de hauteur, de côtés, d'étagères, d'un plafond, d'une division, d'un sol de 16 mm d'épaisseur et d'un fond perforé pour ventilation de 4 mm d'épaisseur.
Inclut: Implantation. Mise en place, nivellement et fixation du casier.
Critère pour le métré: Nombre d'unités prévues, selon documentation graphique du Projet.
Critère pour le mémoire: On mesurera le nombre d'unités réellement mises en place selon les spécifications du Projet.

| Code | U | Désignation | Quantité | Prix | Montant |
|---|---|---|---|---|---|
| mt45tvg010b | U | Casier modulaire pour vestiaire, de 400 mm de largeur, 500 mm de profondeur et 1800 mm de hauteur, en panneau aggloméré hydrofuge, finition avec revêtement de mélamine constitué de deux portes de 900 mm de hauteur, de côtés, d'étagères, d'un plafond, d'une division, d'un sol de 16 mm d'épaisseur et d'un fond perforé pour ventilation de 4 mm d'épaisseur, y compris les pattes réglables en PVC, les patères anti-glissement, les clés, les plaques de numérotation, les charnières anti-vandalisme en acier inoxydable, les barres de penderie en aluminium avec patères anti-glissement en ABS et les éléments de fixation. (matériau) | 1.000 | 151339.67 | 151339.67 |
| op00ato010 |  | Tournevis. | 1.000 | 0.00 | 0.00 |
| op00tal010 |  | Perceuse. | 1.000 | 0.00 | 0.00 |
| mo011 | h | Compagnon professionnel III/CP2 monteur. (main-d'œuvre) | 0.306 | 1027.78 | 314.50 |
| mo080 | h | Ouvrier professionnel II/OP monteur. (main-d'œuvre) | 0.306 | 747.53 | 228.74 |
| % | % | Frais de chantier des unités d'ouvrage | 2 % | 151882.91 | 3037.66 |
|  |  | Coûts directs |  |  | 154920.57 |
