# Linteau préfabriqué, en béton précontraint, imitation bois

- Propriété du fichier: CYPE INGENIEROS, S.A.
- Format: FIEBDC-3/2002
- Zone géographique: Burkina Faso
- Devise: XOF
- Coûts indirects: 3.00 %
- Frais généraux: 13.00 %
- Bénéfice: 6.00 %
- TVA: 18.00 %

## G Structure et gros oeuvre

### GL Linteaux

#### GLF Béton préfabriqué

**GLF040** U Linteau préfabriqué, en béton précontraint, imitation bois.
Linteau préfabriqué en béton précontraint, de 16x9x100 cm, avec barres en acier de précontrainte, de 5 mm de diamètre, avec un moment fléchissant maximum de 12 kN·m, finition imitation bois, avec une couche de lasure, appuyé sur une couche de mortier de ciment, confectionné sur chantier, dosage 1:5.
Inclut: Nettoyage et préparation du plan d'appui. Implantation et marquage des axes des étais sur la baie. Mise en place du linteau.
Critère pour le métré: Nombre d'unités prévues, selon documentation graphique du Projet.
Critère pour le mémoire: On mesurera le nombre d'unités réellement exécutées selon les spécifications du Projet.

| Code | U | Désignation | Quantité | Prix | Montant |
|---|---|---|---|---|---|
| mt20dhp040aa | U | Linteau préfabriqué en béton précontraint, de 16x9x100 cm, avec barres en acier de précontrainte, de 5 mm de diamètre, avec un moment fléchissant maximum de 12 kN·m, finition imitation bois, avec une couche de lasure, selon NF EN 13225. (matériau) | 1.000 | 45118.14 | 45118.14 |
| mt08aaa010a | m³ | Eau. (matériau) | 0.006 | 1155.14 | 6.93 |
| mt01arg005a | t | Sable de carrière, pour mortier confectionné sur le chantier. (matériau) | 0.002 | 12196.86 | 24.39 |
| mt08cem000a | kg | Ciment gris en sacs. (matériau) | 0.300 | 83.94 | 25.18 |
| mq06hor010 | h | Bétonnière électrique avec une capacité de gâchage de 160 l. (matériel) | 0.006 | 1690.50 | 10.14 |
| mo020 | h | Compagnon professionnel III/CP2 construction. (main-d'œuvre) | 0.315 | 1000.07 | 315.02 |
| mo113 | h | Ouvrier d'exécution I/OE1 construction. (main-d'œuvre) | 0.315 | 720.23 | 226.87 |
| % | % | Frais de chantier des unités d'ouvrage | 2 % | 45726.67 | 914.53 |
|  |  | Coûts directs |  |  | 46641.20 |
