# Protection des éléments de façade

- Propriété du fichier: CYPE INGENIEROS, S.A.
- Format: FIEBDC-3/2002
- Zone géographique: Burkina Faso
- Devise: XOF
- Coûts indirects: 3.00 %
- Frais généraux: 13.00 %
- Bénéfice: 6.00 %
- TVA: 18.00 %

## P Interventions préalables

### PO Protections temporaires

#### POE Parois extérieures

**POE010** U Protection des éléments de façade.
Protection avec des bâches, des films de polyéthylène et des panneaux en bois, d'ouvertures, de menuiseries, de volets, de coffres de volets et de tout élément placé sur la façade et qui pourrait être affecté pendant les travaux de réhabilitation ou de rénovation. Comprend le retrait postérieur des protections, le nettoyage, l'amassement, le ramassage et le chargement manuel dans le camion ou la benne.
Inclut: Mise en place de la protection. Retrait de la protection et chargement dans la benne.
Critère pour le métré: Nombre d'unités prévues, selon documentation graphique du Projet.
Critère pour le mémoire: On mesurera le nombre d'unités réellement exécutées selon les spécifications du Projet.

| Code | U | Désignation | Quantité | Prix | Montant |
|---|---|---|---|---|---|
| mt32war020 | m² | Film de polyéthylène transparent, de 0,2 mm d'épaisseur. (matériau) | 200.000 | 156.07 | 31214.00 |
| mt32war030 | m | Ruban plastique autoadhésif. (matériau) | 200.000 | 36.42 | 7284.00 |
| mt08eft010a | m² | Panneau aggloméré hydrofuge, de 19 mm d'épaisseur. (matériau) | 40.000 | 8856.08 | 354243.20 |
| mt32war060 | m² | Bâche imperméable de protection, en polyéthylène, avec maille de renfort et corde périmétrique en polyamide pour l'ajustement de la bâche. (matériau) | 200.000 | 4161.84 | 832368.00 |
| mo113 | h | Ouvrier d'exécution I/OE1 construction. (main-d'œuvre) | 29.817 | 720.23 | 21475.10 |
| % | % | Frais de chantier des unités d'ouvrage | 2 % | 1246584.30 | 24931.69 |
|  |  | Coûts directs |  |  | 1271515.99 |
