# Protection des sols

- Propriété du fichier: CYPE INGENIEROS, S.A.
- Format: FIEBDC-3/2002
- Zone géographique: Burkina Faso
- Devise: XOF
- Coûts indirects: 3.00 %
- Frais généraux: 13.00 %
- Bénéfice: 6.00 %
- TVA: 18.00 %

## P Interventions préalables

### PO Protections temporaires

#### POI Parois intérieures

**POI010** m² Protection des sols.
Fourniture et mise en place d'un film de plastique sur lequel est placée une couche de carton ondulé fixé latéralement sur tout le périmètre, sur le revêtement de sol en moquette, bois, pierre naturelle ou autre matériau, pour le protéger de la saleté et de la poussière générées pendant les travaux de réhabilitation ou de rénovation. Comprend la surveillance et la maintenance de la protection le temps des travaux, la fixation de la protection dans tous les joints avec un ruban adhésif, le retrait postérieur, le ramassage et le chargement manuel dans le camion ou la benne.
Inclut: Mise en place de la protection. Retrait de la protection et chargement dans la benne.
Critère pour le métré: Surface mesurée selon documentation graphique du Projet.
Critère pour le mémoire: On mesurera la surface réellement exécutée selon les spécifications du Projet.

| Code | U | Désignation | Quantité | Prix | Montant |
|---|---|---|---|---|---|
| mt32war020 | m² | Film de polyéthylène transparent, de 0,2 mm d'épaisseur. (matériau) | 1.050 | 156.07 | 163.87 |
| mt32war040 | m² | Carton plissé pour emballage. (matériau) | 1.050 | 312.14 | 327.75 |
| mt32war030 | m | Ruban plastique autoadhésif. (matériau) | 0.500 | 36.42 | 18.21 |
| mo112 | h | Ouvrier d'exécution I/OE2 construction. (main-d'œuvre) | 0.032 | 732.19 | 23.43 |
| % | % | Frais de chantier des unités d'ouvrage | 2 % | 533.26 | 10.67 |
|  |  | Coûts directs |  |  | 543.93 |
