# Ouverture dans poteau

- Propriété du fichier: CYPE INGENIEROS, S.A.
- Format: FIEBDC-3/2002
- Zone géographique: Burkina Faso
- Devise: XOF
- Coûts indirects: 3.00 %
- Frais généraux: 13.00 %
- Bénéfice: 6.00 %
- TVA: 18.00 %

## P Interventions préalables

### PP Étude des pathologies

#### PPI Investigations in situ

**PPI040** U Ouverture dans poteau.
Exécution d'une ouverture de 10x20 cm et 5 cm de profondeur, pour inspection d'un poteau en béton armé, avec démolition préalable du revêtement ou recouvrement de tout type qu'il pourrait y avoir, jusqu'à atteindre l'élément existant et laisser les armatures à découvert; réalisée par piquage manuel et marteau piqueur. Comprend nettoyage, entassement, retrait et chargement manuel des décombres dans la benne.
Inclut: Réalisation de l'ouverture. Retrait et stockage des décombres. Chargement des décombres dans la benne.
Critère pour le métré: Nombre d'unités prévues, selon documentation graphique du Projet.
Critère pour le mémoire: On mesurera le nombre d'unités réellement exécutées selon les spécifications du Projet.

| Code | U | Désignation | Quantité | Prix | Montant |
|---|---|---|---|---|---|
| mt51rev010b | m² | Démolition du revêtement ou du recouvrement avec moyens manuels. (matériau) | 0.200 | 2637.88 | 527.58 |
| mq05mai030 | h | Marteau pneumatique. (matériel) | 0.093 | 2239.10 | 208.24 |
| mq05pdm110 | h | Compresseur portable diesel moyenne pression 10 m³/min. (matériel) | 0.093 | 3797.70 | 353.19 |
| mo113 | h | Ouvrier d'exécution I/OE1 construction. (main-d'œuvre) | 0.357 | 720.23 | 257.12 |
| % | % | Frais de chantier des unités d'ouvrage | 2 % | 1346.13 | 26.92 |
|  |  | Coûts directs |  |  | 1373.05 |
