# Contrôle des invasions d'insectes

- Propriété du fichier: CYPE INGENIEROS, S.A.
- Format: FIEBDC-3/2002
- Zone géographique: Burkina Faso
- Devise: XOF
- Coûts indirects: 3.00 %
- Frais généraux: 13.00 %
- Bénéfice: 6.00 %
- TVA: 18.00 %

## P Interventions préalables

### PR Dératisations et désinfections

#### PRS Désinfections

**PRS010** m² Contrôle des invasions d'insectes.
Désinsectisation via l'application de produits insecticides à l'intérieur du bâtiment. Comprend le nettoyage, la récupération et le retrait des restes d'ouvrage.
Inclut: Préparation du produit. Application du produit à l'intérieur du bâtiment. Récupération des déchets et chargement dans la benne.
Critère pour le métré: Surface mesurée selon documentation graphique du Projet.
Critère pour le mémoire: On mesurera la surface réellement exécutée selon les spécifications du Projet.

| Code | U | Désignation | Quantité | Prix | Montant |
|---|---|---|---|---|---|
| mt48pla010 | kg | Insecticide pour le contrôle d'invasions d'insectes. (matériau) | 0.002 | 17321.23 | 34.64 |
| mq09pla010 | h | Pompe manuelle à piston pour traitements phytosanitaires et herbicides. (matériel) | 0.003 | 12068.11 | 36.20 |
| mo020 | h | Compagnon professionnel III/CP2 construction. (main-d'œuvre) | 0.005 | 1000.07 | 5.00 |
| % | % | Frais de chantier des unités d'ouvrage | 2 % | 75.84 | 1.52 |
|  |  | Coûts directs |  |  | 77.36 |
