# Miroir grossissant pour salle de bain

- Propriété du fichier: CYPE INGENIEROS, S.A.
- Format: FIEBDC-3/2002
- Zone géographique: Burkina Faso
- Devise: XOF
- Coûts indirects: 3.00 %
- Frais généraux: 13.00 %
- Bénéfice: 6.00 %
- TVA: 18.00 %

## T Équipements techniques

### TB Équipements sanitaires

#### TBA Accessoires

**TBA140** U Miroir grossissant pour salle de bain.
Miroir tournant, pour salle de bain, en laiton avec finition chromé, avec grossissement d'un côté et support mural avec bras extensible.
Inclut: Implantation et tracé sur le parement de l'emplacement de l'accessoire. Montage et fixation.
Critère pour le métré: Nombre d'unités prévues, selon documentation graphique du Projet.
Critère pour le mémoire: On mesurera le nombre d'unités réellement exécutées selon les spécifications du Projet.

| Code | U | Désignation | Quantité | Prix | Montant |
|---|---|---|---|---|---|
| mt31abp110a | U | Miroir tournant, pour salle de bain, en laiton avec finition chromé, avec grossissement d'un côté et support mural avec bras extensible, y compris les éléments de fixation. (matériau) | 1.000 | 62848.53 | 62848.53 |
| mo107 | h | Ouvrier professionnel II/OP plombier. (main-d'œuvre) | 0.153 | 746.17 | 114.16 |
| % | % | Frais de chantier des unités d'ouvrage | 2 % | 62962.69 | 1259.25 |
|  |  | Coûts directs |  |  | 64221.94 |
