# Lavabo avec colonne, en porcelaine sanitaire, "ROCA"

- Propriété du fichier: CYPE INGENIEROS, S.A.
- Format: FIEBDC-3/2002
- Zone géographique: Burkina Faso
- Devise: XOF
- Coûts indirects: 3.00 %
- Frais généraux: 13.00 %
- Bénéfice: 6.00 %
- TVA: 18.00 %

## T Équipements techniques

### TB Équipements sanitaires

#### TBL Lavabos

**TBL190** U Lavabo avec colonne, en porcelaine sanitaire, "ROCA".
Lavabo mural, en porcelaine sanitaire, modèle Meridian "ROCA", couleur Blanco, de 1000x460 mm, avec jeu de fixation, avec colonne de lavabo, équipé avec mitigeur sur plan pour lavabo, avec cartouche céramique et limiteur de débit à 6 l/min, finition chromé, modèle Thesis, et évacuation, finition chromée. Comprend le jeu de fixation et le silicone pour le scellement des joints.
Inclut: Implantation. Mise en place et fixation de l'appareil. Montage de la bonde. Connexion au réseau d'évacuation. Montage de la robinetterie. Connexion aux réseaux d'eau froide et chaude. Contrôle de son bon fonctionnement. Scellement des joints.
Critère pour le métré: Nombre d'unités prévues, selon documentation graphique du Projet.
Critère pour le mémoire: On mesurera le nombre d'unités réellement mises en place selon les spécifications du Projet.

| Code | U | Désignation | Quantité | Prix | Montant |
|---|---|---|---|---|---|
| mt30smr010aa | U | Lavabo mural, en porcelaine sanitaire, modèle Meridian "ROCA", couleur Blanco, de 1000x460 mm, avec jeu de fixation. (matériau) | 1.000 | 260871.76 | 260871.76 |
| mt30smr013f | U | Colonne de lavabo, en porcelaine sanitaire, modèle Meridian "ROCA", couleur Blanco, de 205x155x730 mm, avec jeu de fixation. (matériau) | 1.000 | 235711.54 | 235711.54 |
| mt31gmo101a | U | Mitigeur sur plan pour lavabo, avec cartouche céramique et limiteur de débit à 6 l/min, finition chromé, modèle Thesis "ROCA", avec chaînette rétractable et flexibles d'alimentation, selon NF EN 200. (matériau) | 1.000 | 244981.09 | 244981.09 |
| mt36www005d | U | Accouplement à la paroi accoudé au plafond, ABS, série B, finition chromée, pour l'évacuation des eaux usées (à basse et haute température) à l'intérieur des bâtiments, lien mixte de 1 1/4"x40 mm de diamètre, selon NF EN 1329-1, avec vanne d'écoulement. (matériau) | 1.000 | 53058.84 | 53058.84 |
| mt30lla010 | U | Vanne de régulation de 1/2", pour lavabo ou bidet, finition chromée. (matériau) | 2.000 | 19220.14 | 38440.28 |
| mt30www005 | U | Cartouche de 300 ml de silicone acide monocomposant, fongicide, pour le scellement des joints en milieux humides. (matériau) | 0.012 | 7094.05 | 85.13 |
| op00ato010 |  | Tournevis. | 1.000 | 0.00 | 0.00 |
| op00mar010 |  | Marteau. | 1.000 | 0.00 | 0.00 |
| op00tal010 |  | Perceuse. | 1.000 | 0.00 | 0.00 |
| mo008 | h | Compagnon professionnel III/CP2 plombier. (main-d'œuvre) | 1.685 | 1027.78 | 1731.81 |
| % | % | Frais de chantier des unités d'ouvrage | 2 % | 834880.45 | 16697.61 |
|  |  | Coûts directs |  |  | 851578.06 |
