# Bâti support encastré pour urinoir

- Propriété du fichier: CYPE INGENIEROS, S.A.
- Format: FIEBDC-3/2002
- Zone géographique: Burkina Faso
- Devise: XOF
- Coûts indirects: 3.00 %
- Frais généraux: 13.00 %
- Bénéfice: 6.00 %
- TVA: 18.00 %

## T Équipements techniques

### TB Équipements sanitaires

#### TBW WC et urinoirs

**TBW220** U Bâti support encastré pour urinoir.
Bâti support tubulaire prémonté, réglable en hauteur jusqu'à 200 mm, fini avec impression antioxydante, de 120 à 170 mm de profondeur, pour urinoir, avec système de montage rapide et facile, avec fixations, support réglable en hauteur pour urinoir, accessoires pour la connexion de la robinetterie, tube flexible de 1/2" de diamètre et tuyau d'écoulement de 50 mm de diamètre. Installation encastrée dans un mur en maçonnerie.
Inclut: Implantation. Mise en place et fixation. Connexion au réseau d'évacuation. Connexion au réseau d'eau froide. Contrôle de son bon fonctionnement.
Critère pour le métré: Nombre d'unités prévues, selon documentation graphique du Projet.
Critère pour le mémoire: On mesurera le nombre d'unités réellement mises en place selon les spécifications du Projet.

| Code | U | Désignation | Quantité | Prix | Montant |
|---|---|---|---|---|---|
| mt30oli104a | U | Bâti support tubulaire prémonté, réglable en hauteur jusqu'à 200 mm, fini avec impression antioxydante, de 120 à 170 mm de profondeur, pour urinoir, avec système de montage rapide et facile, avec fixations, support réglable en hauteur pour urinoir, accessoires pour la connexion de la robinetterie, tube flexible de 1/2" de diamètre et tuyau d'écoulement de 50 mm de diamètre, à encastrer dans un mur en maçonnerie ou dans une cloison de plaques de plâtre. (matériau) | 1.000 | 243788.06 | 243788.06 |
| op00tal010 |  | Perceuse. | 1.000 | 0.00 | 0.00 |
| op00ato010 |  | Tournevis. | 1.000 | 0.00 | 0.00 |
| mo008 | h | Compagnon professionnel III/CP2 plombier. (main-d'œuvre) | 1.072 | 1027.78 | 1101.78 |
| % | % | Frais de chantier des unités d'ouvrage | 2 % | 244889.84 | 4897.80 |
|  |  | Coûts directs |  |  | 249787.64 |
