# Chaudière à gaz, domestique, à condensation, murale, pour chauffage

- Propriété du fichier: CYPE INGENIEROS, S.A.
- Format: FIEBDC-3/2002
- Zone géographique: Burkina Faso
- Devise: XOF
- Coûts indirects: 3.00 %
- Frais généraux: 13.00 %
- Bénéfice: 6.00 %
- TVA: 18.00 %

## T Équipements techniques

### TC ECS et chauffage

#### TCG Gaz

**TCG100** U Chaudière à gaz, domestique, à condensation, murale, pour chauffage.
Chaudière mural à condensation à gaz N, pour chauffage, chambre de combustion étanche, puissance nominale 30 kW, rendement 92%, efficacité énergétique classe A, profil de consommation XL, puissance sonore 55 dBA, dimensions 760x440x360 mm, poids 46,5 kg, allumeur électronique et sécurité par ionisation, sans flamme témoin, panneau de contrôle avec écran digital avec indication du code de panne, programmateur digital pour programmation hebdomadaire du circuit de chauffage, vase d'expansion de 10 litres, kit standard d'évacuation des fumées et plan de montage. Totalement montée, connectée et testée.
Inclut: Implantation. Présentation des éléments. Montage de la chaudière et de ses accessoires. Connecté aux réseaux de conduction d'eau, de gaz, d'assainissement et électrique, et au conduit d'évacuation des produits de la combustion. Mise en marche.
Critère pour le métré: Nombre d'unités prévues, selon documentation graphique du Projet.
Critère pour le mémoire: On mesurera le nombre d'unités réellement exécutées selon les spécifications du Projet.

| Code | U | Désignation | Quantité | Prix | Montant |
|---|---|---|---|---|---|
| mt38cmj022a | U | Chaudière mural à condensation à gaz N, pour chauffage, chambre de combustion étanche, puissance nominale 30 kW, rendement 92%, efficacité énergétique classe A, profil de consommation XL, puissance sonore 55 dBA, dimensions 760x440x360 mm, poids 46,5 kg, allumeur électronique et sécurité par ionisation, sans flamme témoin, panneau de contrôle avec écran digital avec indication du code de panne, programmateur digital pour programmation hebdomadaire du circuit de chauffage, vase d'expansion de 10 litres, kit standard d'évacuation des fumées et plan de montage. (matériau) | 1.000 | 1945897.10 | 1945897.10 |
| mt38www010 | U | Matériel auxiliaire pour installation de chauffage. (matériau) | 1.000 | 1589.07 | 1589.07 |
| mo004 | h | Compagnon professionnel III/CP2 chauffagiste. (main-d'œuvre) | 4.418 | 1027.78 | 4540.73 |
| mo103 | h | Ouvrier professionnel II/OP chauffagiste. (main-d'œuvre) | 4.418 | 746.17 | 3296.58 |
| % | % | Frais de chantier des unités d'ouvrage | 2 % | 1955323.48 | 39106.47 |
|  |  | Coûts directs |  |  | 1994429.95 |
