# Chaudière à gaz, domestique, à condensation, murale, pour chauffage et E.C.S

- Propriété du fichier: CYPE INGENIEROS, S.A.
- Format: FIEBDC-3/2002
- Zone géographique: Burkina Faso
- Devise: XOF
- Coûts indirects: 3.00 %
- Frais généraux: 13.00 %
- Bénéfice: 6.00 %
- TVA: 18.00 %

## T Équipements techniques

### TC ECS et chauffage

#### TCG Gaz

**TCG110** U Chaudière à gaz, domestique, à condensation, murale, pour chauffage et E.C.S.
Chaudière mural à condensation à gaz N, pour chauffage et E.C.S. instantanée avec micro-accumulation, chambre de combustion étanche, puissance nominale 24 kW, puissance de chauffage 25 kW, puissance d'E.C.S. 25 kW, rendement en chauffage 94%, rendement en E.C.S. 85%, efficacité énergétique classe A en chauffage, efficacité énergétique classe A en E.C.S., profil de consommation XL, débit spécifique d'E.C.S. selon NF EN 625 de 13,8 l/min, puissance sonore 50 dBA, dimensions 710x400x330 mm, poids 35 kg, allumeur électronique et sécurité par ionisation, sans flamme témoin, avec électronique Bosch Heatronic 4, panneau de contrôle avec écran digital avec des icônes informatifs et des messages de texte, vase d'expansion de 6 litres, kit standard d'évacuation des fumées et plan de montage. Totalement montée, connectée et testée.
Inclut: Implantation. Présentation des éléments. Montage de la chaudière et de ses accessoires. Connecté aux réseaux de conduction d'eau, de gaz, d'assainissement et électrique, et au conduit d'évacuation des produits de la combustion. Mise en marche.
Critère pour le métré: Nombre d'unités prévues, selon documentation graphique du Projet.
Critère pour le mémoire: On mesurera le nombre d'unités réellement exécutées selon les spécifications du Projet.

| Code | U | Désignation | Quantité | Prix | Montant |
|---|---|---|---|---|---|
| mt38cmj013a | U | Chaudière mural à condensation à gaz N, pour chauffage et E.C.S. instantanée avec micro-accumulation, chambre de combustion étanche, puissance nominale 24 kW, puissance de chauffage 25 kW, puissance d'E.C.S. 25 kW, rendement en chauffage 94%, rendement en E.C.S. 85%, efficacité énergétique classe A en chauffage, efficacité énergétique classe A en E.C.S., profil de consommation XL, débit spécifique d'E.C.S. selon NF EN 625 de 13,8 l/min, puissance sonore 50 dBA, dimensions 710x400x330 mm, poids 35 kg, allumeur électronique et sécurité par ionisation, sans flamme témoin, avec électronique Bosch Heatronic 4, panneau de contrôle avec écran digital avec des icônes informatifs et des messages de texte, vase d'expansion de 6 litres, kit standard d'évacuation des fumées et plan de montage. (matériau) | 1.000 | 1623969.25 | 1623969.25 |
| mt38www012 | U | Matériel auxiliaire pour installation de chauffage et d'E.C.S. (matériau) | 1.000 | 1986.33 | 1986.33 |
| mo004 | h | Compagnon professionnel III/CP2 chauffagiste. (main-d'œuvre) | 4.418 | 1027.78 | 4540.73 |
| mo103 | h | Ouvrier professionnel II/OP chauffagiste. (main-d'œuvre) | 4.418 | 746.17 | 3296.58 |
| % | % | Frais de chantier des unités d'ouvrage | 2 % | 1633792.89 | 32675.86 |
|  |  | Coûts directs |  |  | 1666468.75 |
