# Lave-vaisselle

- Propriété du fichier: CYPE INGENIEROS, S.A.
- Format: FIEBDC-3/2002
- Zone géographique: Burkina Faso
- Devise: XOF
- Coûts indirects: 3.00 %
- Frais généraux: 13.00 %
- Bénéfice: 6.00 %
- TVA: 18.00 %

## T Équipements techniques

### TD Équipements pour cuisines et buanderies

#### TDE Appareils électrodomestiques

**TDE010** U Lave-vaisselle.
Lave-vaisselle indépendant, de 449 mm de largeur, 845 mm de hauteur et 600 mm de profondeur, couleur blanche, avec capacité pour 10 couverts, consommation d'énergie pour 100 cycles du programme Eco 76 kWh, consommation d'eau du programme Eco 9,5 l, indice de performance énergétique EEI entre 50 et 56, classe d'émission de bruit aérien B.
Inclut: Implantation. Mise en place de l'appareil. Connexion au réseau d'évacuation. Connexion au réseau électrique. Contrôle de son bon fonctionnement.
Critère pour le métré: Nombre d'unités prévues, selon documentation graphique du Projet.
Critère pour le mémoire: On mesurera le nombre d'unités réellement mises en place selon les spécifications du Projet.

| Code | U | Désignation | Quantité | Prix | Montant |
|---|---|---|---|---|---|
| mt32lav010bqbf | U | Lave-vaisselle indépendant, de 449 mm de largeur, 845 mm de hauteur et 600 mm de profondeur, couleur blanche, avec capacité pour 10 couverts, consommation d'énergie pour 100 cycles du programme Eco 76 kWh, consommation d'eau du programme Eco 9,5 l, indice de performance énergétique EEI entre 50 et 56, classe d'émission de bruit aérien B, selon le règlement délégué (UE) Nº 2019/2017. (matériau) | 1.000 | 487124.56 | 487124.56 |
| mo008 | h | Compagnon professionnel III/CP2 plombier. (main-d'œuvre) | 0.524 | 1027.78 | 538.56 |
| mo003 | h | Compagnon professionnel III/CP2 électricien. (main-d'œuvre) | 0.225 | 1027.78 | 231.25 |
| % | % | Frais de chantier des unités d'ouvrage | 2 % | 487894.37 | 9757.89 |
|  |  | Coûts directs |  |  | 497652.26 |
