# Indicateur lumineux

- Propriété du fichier: CYPE INGENIEROS, S.A.
- Format: FIEBDC-3/2002
- Zone géographique: Burkina Faso
- Devise: XOF
- Coûts indirects: 3.00 %
- Frais généraux: 13.00 %
- Bénéfice: 6.00 %
- TVA: 18.00 %

## T Équipements techniques

### TE Éclairage

#### TEI Équipements intérieurs

**TEI480** U Indicateur lumineux.
Indicateur lumineux pour étages et entrée de 300x80x95 mm, sans enseigne.
Inclut: Implantation. Fixation au parement via des éléments d'ancrage. Mise en place d'un indicateur lumineux. Connexion au réseau électrique.
Critère pour le métré: Nombre d'unités prévues, selon documentation graphique du Projet.
Critère pour le mémoire: On mesurera le nombre d'unités réellement mises en place selon les spécifications du Projet.

| Code | U | Désignation | Quantité | Prix | Montant |
|---|---|---|---|---|---|
| mt45ruv010b | U | Indicateur lumineux pour appartement, de 300x80x95 mm, sans écrire. Comprend éléments de fixation. (matériau) | 1.000 | 28858.58 | 28858.58 |
| op00ato010 |  | Tournevis. | 1.000 | 0.00 | 0.00 |
| op00tal010 |  | Perceuse. | 1.000 | 0.00 | 0.00 |
| mo102 | h | Ouvrier professionnel II/OP électricien. (main-d'œuvre) | 0.288 | 746.17 | 214.90 |
| % | % | Frais de chantier des unités d'ouvrage | 2 % | 29073.48 | 581.47 |
|  |  | Coûts directs |  |  | 29654.95 |
