# Tuyauterie pour installation commune de gaz

- Propriété du fichier: CYPE INGENIEROS, S.A.
- Format: FIEBDC-3/2002
- Zone géographique: Burkina Faso
- Devise: XOF
- Coûts indirects: 3.00 %
- Frais généraux: 13.00 %
- Bénéfice: 6.00 %
- TVA: 18.00 %

## T Équipements techniques

### TG Installations de gaz

#### TGO Conduites

**TGO010** m Tuyauterie pour installation commune de gaz.
Tuyauterie, pour installation commune de gaz, placée superficiellement et fixée à la surface support, formée de tube en acier noir, avec soudure longitudinale par résistance électrique, série M, de 1/2" DN 15 mm de diamètre et 2,6 mm d'épaisseur; terminée avec couche d'impression antioxydante d'au moins 50 microns d'épaisseur. Comprend le matériel auxiliaire pour le montage et la fixation à l'ouvrage, les accessoires et les pièces spéciales placées via soudure électrique.
Inclut: Implantation et tracé. Grattage et nettoyage des oxydes. Application d'apprêt antioxydant. Mise en place des tubes. Montage, connexion et contrôle de son bon fonctionnement.
Critère pour le métré: Longueur mesurée selon documentation graphique du Projet.
Critère pour le mémoire: On mesurera la longueur réellement exécutée selon les spécifications du Projet.

| Code | U | Désignation | Quantité | Prix | Montant |
|---|---|---|---|---|---|
| mt08tan330b | U | Matériel auxiliaire pour le montage et la fixation à l'ouvrage des tuyaux en acier, de 1/2" DN 15 mm. (matériau) | 1.000 | 296.49 | 296.49 |
| mt08tan010be | m | Tube en acier noir, avec soudure longitudinale par résistance électrique, série M, de 1/2" DN 15 mm de diamètre et 2,6 mm d'épaisseur, selon NF EN 10255, avec le prix augmenté de 20% pour cause d'accessoires et pièces spéciales. (matériau) | 1.000 | 2827.78 | 2827.78 |
| mt27pfi030 | kg | Apprêt antioxydant avec du polyuréthane. (matériau) | 0.008 | 8843.91 | 70.75 |
| op00ato010 |  | Tournevis. | 1.000 | 0.00 | 0.00 |
| op00mar010 |  | Marteau. | 1.000 | 0.00 | 0.00 |
| op00tal010 |  | Perceuse. | 1.000 | 0.00 | 0.00 |
| mo010 | h | Compagnon professionnel III/CP2 installateur de gaz. (main-d'œuvre) | 0.523 | 1027.78 | 537.53 |
| mo109 | h | Ouvrier professionnel II/OP installateur de gaz. (main-d'œuvre) | 0.523 | 746.17 | 390.25 |
| % | % | Frais de chantier des unités d'ouvrage | 2 % | 4122.80 | 82.46 |
|  |  | Coûts directs |  |  | 4205.26 |
