# Extincteur automatique à poussière chimique ABC polyvalente, avec pression incorporée

- Propriété du fichier: CYPE INGENIEROS, S.A.
- Format: FIEBDC-3/2002
- Zone géographique: Burkina Faso
- Devise: XOF
- Coûts indirects: 3.00 %
- Frais généraux: 13.00 %
- Bénéfice: 6.00 %
- TVA: 18.00 %

## T Équipements techniques

### TI Protections contre les incendies

#### TIX Extincteurs

**TIX030** U Extincteur automatique à poussière chimique ABC polyvalente, avec pression incorporée.
Extincteur automatique à poussière chimique ABC polyvalente, avec pression incorporée avec azote, avec 6 kg d'agent extincteur, avec corps en acier avec revêtement intérieur résistant à la corrosion et finition extérieure avec peinture époxy couleur rouge, tube de sonde, vanne à levier, goupille de sécurité, manomètre, embout diffuseur, chaîne en acier et ampoule par température. Comprend les accessoires de montage.
Inclut: Mise en place de l'extincteur.
Critère pour le métré: Nombre d'unités prévues, selon documentation graphique du Projet.
Critère pour le mémoire: On mesurera le nombre d'unités réellement mises en place selon les spécifications du Projet.

| Code | U | Désignation | Quantité | Prix | Montant |
|---|---|---|---|---|---|
| mt41ixi120a | U | Extincteur automatique à poussière chimique ABC polyvalente, avec pression incorporée avec azote, avec 6 kg d'agent extincteur, avec corps en acier avec revêtement intérieur résistant à la corrosion et finition extérieure avec peinture époxy couleur rouge, tube de sonde, vanne à levier, goupille de sécurité, manomètre, embout diffuseur, chaîne en acier et ampoule par température, avec accessoires de montage, selon NF EN 3. (matériau) | 1.000 | 54124.74 | 54124.74 |
| mo113 | h | Ouvrier d'exécution I/OE1 construction. (main-d'œuvre) | 0.871 | 720.23 | 627.32 |
| % | % | Frais de chantier des unités d'ouvrage | 2 % | 54752.06 | 1095.04 |
|  |  | Coûts directs |  |  | 55847.10 |
