# Garde-moteur modulaire

- Propriété du fichier: CYPE INGENIEROS, S.A.
- Format: FIEBDC-3/2002
- Zone géographique: Burkina Faso
- Devise: XOF
- Coûts indirects: 3.00 %
- Frais généraux: 13.00 %
- Bénéfice: 6.00 %
- TVA: 18.00 %

## T Équipements techniques

### TL Installations électriques

#### TLA Appareils modulaires de protection et commande

**TLA060** U Garde-moteur modulaire.
Garde-moteur, de 5 modules, tripolaire (3P), pour protection face aux surcharges et courts-circuits avec commande manuelle locale, de 2,5 A de courant nominal réglable. Totalement monté, connecté et testé.
Inclut: Montage et connexion de l'élément.
Critère pour le métré: Nombre d'unités prévues, selon documentation graphique du Projet.
Critère pour le mémoire: On mesurera le nombre d'unités réellement exécutées selon les spécifications du Projet.

| Code | U | Désignation | Quantité | Prix | Montant |
|---|---|---|---|---|---|
| mt35cgm020y | U | Garde-moteur, de 5 modules, tripolaire (3P), pour protection face aux surcharges et courts-circuits avec commande manuelle locale, de 2,5 A de courant nominal réglable, y compris les accessoires de montage. Selon CEI 60947-2 et CEI 60947-4-1. (matériau) | 1.000 | 66973.48 | 66973.48 |
| mo003 | h | Compagnon professionnel III/CP2 électricien. (main-d'œuvre) | 0.494 | 1027.78 | 507.72 |
| % | % | Frais de chantier des unités d'ouvrage | 2 % | 67481.20 | 1349.62 |
|  |  | Coûts directs |  |  | 68830.82 |
