# Inverseur photovoltaïque

- Propriété du fichier: CYPE INGENIEROS, S.A.
- Format: FIEBDC-3/2002
- Zone géographique: Burkina Faso
- Devise: XOF
- Coûts indirects: 3.00 %
- Frais généraux: 13.00 %
- Bénéfice: 6.00 %
- TVA: 18.00 %

## T Équipements techniques

### TL Installations électriques

#### TLS Électricité solaire photovoltaïque

**TLS070** U Inverseur photovoltaïque.
Inverseur monophasé, puissance maximale d'entrée 3 kW, voltage d'entrée maximale 600 Vcc, intervalle de voltage d'entrée de 160 à 500 Vcc, puissance nominale de sortie 1,5 kW, puissance maximale de sortie 1,5 kVA, efficacité maximale 97,2%, dimensions 460x122x357 mm, avec communication via Wi-Fi pour contrôle à distance depuis un smartphone, une tablette ou un PC, ports Ethernet et RS-485, et protocole de communication Modbus. Comprend les accessoires nécessaires à une installation correcte.
Inclut: Montage, fixation et nivellement. Connexion et contrôle de son bon fonctionnement.
Critère pour le métré: Nombre d'unités prévues, selon documentation graphique du Projet.
Critère pour le mémoire: On mesurera le nombre d'unités réellement exécutées selon les spécifications du Projet.

| Code | U | Désignation | Quantité | Prix | Montant |
|---|---|---|---|---|---|
| mt35ifg010a | U | Inverseur monophasé, puissance maximale d'entrée 3 kW, voltage d'entrée maximale 600 Vcc, intervalle de voltage d'entrée de 160 à 500 Vcc, puissance nominale de sortie 1,5 kW, puissance maximale de sortie 1,5 kVA, efficacité maximale 97,2%, dimensions 460x122x357 mm, avec communication via Wi-Fi pour contrôle à distance depuis un smartphone, une tablette ou un PC, ports Ethernet et RS-485, et protocole de communication Modbus. (matériau) | 1.000 | 641915.49 | 641915.49 |
| mo003 | h | Compagnon professionnel III/CP2 électricien. (main-d'œuvre) | 0.295 | 1027.78 | 303.20 |
| mo102 | h | Ouvrier professionnel II/OP électricien. (main-d'œuvre) | 0.295 | 746.17 | 220.12 |
| % | % | Frais de chantier des unités d'ouvrage | 2 % | 642438.81 | 12848.78 |
|  |  | Coûts directs |  |  | 655287.59 |
