# Bouche de ventilation

- Propriété du fichier: CYPE INGENIEROS, S.A.
- Format: FIEBDC-3/2002
- Zone géographique: Burkina Faso
- Devise: XOF
- Coûts indirects: 3.00 %
- Frais généraux: 13.00 %
- Bénéfice: 6.00 %
- TVA: 18.00 %

## T Équipements techniques

### TV Climatisation et ventilation

#### TVA Distribution d'air

**TVA250** U Bouche de ventilation.
Bouche de ventilation en exécution ronde adéquate pour extraction, de 100 mm de diamètre, avec régulation d'air par rotation du disque central, constituée d'un anneau extérieur avec joint périphérique, partie frontale en plaque d'acier peinte avec poudre électrostatique, axe central fileté, écrou en acier galvanisé, cadre de montage en tôle galvanisée. Comprend les accessoires de montage et les éléments de fixation.
Inclut: Implantation. Mise en place du cadre de montage. Fixation dans le cadre de montage.
Critère pour le métré: Nombre d'unités prévues, selon documentation graphique du Projet.
Critère pour le mémoire: On mesurera le nombre d'unités réellement exécutées selon les spécifications du Projet.

| Code | U | Désignation | Quantité | Prix | Montant |
|---|---|---|---|---|---|
| mt42trx350a | U | Bouche de ventilation en exécution ronde adéquate pour extraction, de 100 mm de diamètre, avec régulation d'air par rotation du disque central, constituée d'un anneau extérieur avec joint périphérique, partie frontale en plaque d'acier peinte avec poudre électrostatique, axe central fileté, écrou en acier galvanisé, cadre de montage en tôle galvanisée. (matériau) | 1.000 | 30986.80 | 30986.80 |
| mo005 | h | Compagnon professionnel III/CP2 installateur de climatisation. (main-d'œuvre) | 0.219 | 1027.78 | 225.08 |
| mo104 | h | Ouvrier professionnel II/OP installateur de climatisation. (main-d'œuvre) | 0.219 | 746.17 | 163.41 |
| % | % | Frais de chantier des unités d'ouvrage | 2 % | 31375.29 | 627.51 |
|  |  | Coûts directs |  |  | 32002.80 |
