# Conduit extensible pour climatiseur évaporatif

- Propriété du fichier: CYPE INGENIEROS, S.A.
- Format: FIEBDC-3/2002
- Zone géographique: Burkina Faso
- Devise: XOF
- Coûts indirects: 3.00 %
- Frais généraux: 13.00 %
- Bénéfice: 6.00 %
- TVA: 18.00 %

## T Équipements techniques

### TV Climatisation et ventilation

#### TVF Bioclimatisation

**TVF030** U Conduit extensible pour climatiseur évaporatif.
Conduit de distribution d'air pour climatiseur évaporatif, avec tronçon extensible allant jusqu'à 5 m de longueur, constitué de diffuseur conique de 900 mm de diamètre avec couvercle, tube extensible de 610 mm de diamètre, raccord trémie de 660x660 mm, conduit rectangulaire de 660x660 mm et 750 mm de longueur et corde support. Comprend les accessoires de montage et les éléments de fixation. Totalement monté.
Inclut: Implantation. Mise en place et fixation.
Critère pour le métré: Nombre d'unités prévues, selon documentation graphique du Projet.
Critère pour le mémoire: On mesurera le nombre d'unités réellement exécutées selon les spécifications du Projet.

| Code | U | Désignation | Quantité | Prix | Montant |
|---|---|---|---|---|---|
| mt42ter050a | U | Conduit de distribution d'air pour climatiseur évaporatif, avec tronçon extensible allant jusqu'à 5 m de longueur, constitué de diffuseur conique de 900 mm de diamètre avec couvercle, tube extensible de 610 mm de diamètre, raccord trémie de 660x660 mm, conduit rectangulaire de 660x660 mm et 750 mm de longueur et corde support. (matériau) | 1.000 | 879803.71 | 879803.71 |
| mo005 | h | Compagnon professionnel III/CP2 installateur de climatisation. (main-d'œuvre) | 2.177 | 1027.78 | 2237.48 |
| mo104 | h | Ouvrier professionnel II/OP installateur de climatisation. (main-d'œuvre) | 2.177 | 746.17 | 1624.41 |
| % | % | Frais de chantier des unités d'ouvrage | 2 % | 883665.60 | 17673.31 |
|  |  | Coûts directs |  |  | 901338.91 |
