# Système de contrôle centralisé Flexa

- Propriété du fichier: CYPE INGENIEROS, S.A.
- Format: FIEBDC-3/2002
- Zone géographique: Burkina Faso
- Devise: XOF
- Coûts indirects: 3.00 %
- Frais généraux: 13.00 %
- Bénéfice: 6.00 %
- TVA: 18.00 %

## T Équipements techniques

### TV Climatisation et ventilation

#### TVZ Système multizone Airzone

**TVZ030** U Système de contrôle centralisé Flexa.
Système de contrôle centralisé Flexa 4.0 "AIRZONE", constitué de plaque centrale de système, AZCE8CB1MOT avec contrôle et gestion de l'état des thermostats de chacune des zones, avec un maximum de 8 zones, sorties d'alimentation pour éléments motorisés, avec un maximum de 8 moteurs, contrôle de proportionnalité pour registres motorisés (5 étapes de réglage), sorties de relais pour marche-arrêt d'équipement et ventilation mécanique contrôlée (VMC), gestion d'interfaces de contrôle d'équipements à détente directe, communication avec d'autres centrales et équipements de contrôle intégral de l'installation, communications avec d'autres systèmes de contrôle externe via un port avec protocole de communication Modbus pour l'intégration dans le système de gestion des bâtiments (BMS), directe ou avec des interfaces KNX, BACnet ou Lutron, avec, têtes thermostatiques, câble électrique avec conducteur en cuivre électrolytique recuit sans étamage, de 2x0,5+2x0,22 mm² de section, AZX6CABLEBUS15, câble électrique avec conducteur en cuivre électrolytique de classe 5, de 2x0,75 mm² de section, AZX6CABLERN100.
Inclut: Implantation. Mise en place et fixation de la centrale du système. Mise en place et fixation des accessoires. Pose et fixation du tube de protection du câblage. Pose du câblage. Connexion électrique.
Critère pour le métré: Nombre d'unités prévues, selon documentation graphique du Projet.
Critère pour le mémoire: On mesurera le nombre d'unités réellement exécutées selon les spécifications du Projet.

| Code | U | Désignation | Quantité | Prix | Montant |
|---|---|---|---|---|---|
| mt42air610a | U | Plaque centrale de système, AZCE8CB1MOT "AIRZONE", avec contrôle et gestion de l'état des thermostats de chacune des zones, avec un maximum de 8 zones, sorties d'alimentation pour éléments motorisés, avec un maximum de 8 moteurs, contrôle de proportionnalité pour registres motorisés (5 étapes de réglage), sorties de relais pour marche-arrêt d'équipement et ventilation mécanique contrôlée (VMC), gestion d'interfaces de contrôle d'équipements à détente directe, communication avec d'autres centrales et équipements de contrôle intégral de l'installation, communications avec d'autres systèmes de contrôle externe via un port avec protocole de communication Modbus pour l'intégration dans le système de gestion des bâtiments (BMS), directe ou avec des interfaces KNX, BACnet ou Lutron. (matériau) | 1.000 | 261060.93 | 261060.93 |
| mt35aia010a | m | Tube souple en PVC, annelé, de couleur noire, de 16 mm de diamètre nominal, pour canalisation encastrée dans des parois maçonnées (horizontales et verticales). Résistance à la compression 320 N, résistance à l'impact 1 joule, température de travail -5°C jusqu'à 60°C, avec degré de protection IP545 selon NF EN 60529, non propagateur de la flamme. Selon NF EN 61386-1 et NF EN 61386-22. (matériau) | 20.000 | 348.65 | 6973.00 |
| mt42air900a | m | Câble électrique avec conducteur en cuivre électrolytique recuit sans étamage, de 2x0,5+2x0,22 mm² de section, AZX6CABLEBUS15 "AIRZONE", avec isolation de PVC/A, fourni en rouleaux de 15 m (matériau) | 10.000 | 1009.44 | 10094.40 |
| mt42air905a | m | Câble électrique avec conducteur en cuivre électrolytique de classe 5, de 2x0,75 mm² de section, AZX6CABLERN100 "AIRZONE", avec isolation de PVC type TI-2, fourni en rouleaux de 100 m. (matériau) | 10.000 | 510.77 | 5107.70 |
| mo005 | h | Compagnon professionnel III/CP2 installateur de climatisation. (main-d'œuvre) | 0.585 | 1027.78 | 601.25 |
| mo104 | h | Ouvrier professionnel II/OP installateur de climatisation. (main-d'œuvre) | 0.468 | 746.17 | 349.21 |
| % | % | Frais de chantier des unités d'ouvrage | 2 % | 284186.49 | 5683.73 |
|  |  | Coûts directs |  |  | 289870.22 |
