# Tableau électrique

- Propriété du fichier: CYPE Ingenieros S.A.
- Format: FIEBDC-3/2016
- Logiciel: Générateur de prix de la construction. CYPE Ingenieros, S.A.
- Date: 08/02/2025
- Zone géographique: Burkina Faso
- Devise: XOF
- Coûts indirects: 3 %
- Frais généraux: 13 %
- Bénéfice: 6 %
- TVA: 18 %

## A VRD et aménagements extérieurs

### AB Bassins et équipements de piscine

#### ABE Équipements électriques

**ABE010** U Tableau électrique.
Tableau électrique de commande et de protection pour piscine de 8x4x1,5 m (volume 48 m³), avec coffret étanche, différentiel de haute sensibilité, démarreur, relais thermique de protection de moteur, sélecteurs, programmateur manuel-automatique, pilotes de signalisation marche-arrêt et fusibles de protection, le tout câblé et monté intérieurement et unis au moteur sous le tube en acier.
Inclut: Mise en place de la boîte pour le tableau. Montage des composants.
Critère pour le métré: Nombre d'unités prévues, selon documentation graphique du Projet.
Critère pour le mémoire: On mesurera le nombre d'unités réellement exécutées selon les spécifications du Projet.

| Code | U | Désignation | Quantité | Prix | Montant |
|---|---|---|---|---|---|
| mt47pec050a | U | Tableau électrique de commande et de protection pour piscine de 8x4x1,5 m (volume 48 m³) avec les protections nécessaires pour alimenter tous les équipements électriques et connexion à la terre. (matériau) | 1 | 400086.09 | 400086.090 |
| mo003 | h | Compagnon professionnel III/CP2 électricien. (main-d'œuvre) | 2.734 | 1027.78 | 2809.951 |
| mo102 | h | Ouvrier professionnel II/OP électricien. (main-d'œuvre) | 2.734 | 746.17 | 2040.029 |
| % | % | Frais de chantier des unités d'ouvrage | 2 % | 404936.070 | 8098.721 |
|  |  | Coûts directs |  |  | 413034.791 |

## Ressources

**mt47pec050a** U Tableau électrique de commande et de protection pour piscine de 8x4x1,5 m (volume 48 m³) avec les protections
Données techniques: Coût énergétique 0.964 MJ; Émission de CO2 1.518 kg
Déchets:
- emballage: re150101 Emballages en papier et en carton. (composant de déchet); quantité 1.786 kg; Code CED 15 01 01; Masse de l'élément 1 kg; Volume 0.001333 m3
