# Préfiltre

- Propriété du fichier: CYPE Ingenieros S.A.
- Format: FIEBDC-3/2016
- Logiciel: Générateur de prix de la construction. CYPE Ingenieros, S.A.
- Date: 08/02/2025
- Zone géographique: Burkina Faso
- Devise: XOF
- Coûts indirects: 3 %
- Frais généraux: 13 %
- Bénéfice: 6 %
- TVA: 18 %

## A VRD et aménagements extérieurs

### AB Bassins et équipements de piscine

#### ABE Équipements électriques

**ABE070** U Préfiltre.
Préfiltre en plastique, avec deux sorties de 2", débit maximum 16,5 m³/h et pression maximale de travail de 2,5 bar, avec vanne de purge de 3/4", en acier inoxydable AISI 316. Comprend le pied support et les accessoires.
Inclut: Mise en place. Connexion et contrôle de son bon fonctionnement.
Critère pour le métré: Nombre d'unités prévues, selon documentation graphique du Projet.
Critère pour le mémoire: On mesurera le nombre d'unités réellement exécutées selon les spécifications du Projet.

| Code | U | Désignation | Quantité | Prix | Montant |
|---|---|---|---|---|---|
| mt47ped130a | U | Préfiltre en plastique, avec deux sorties de 2", débit maximum 16,5 m³/h et pression maximale de travail de 2,5 bar, avec vanne de purge de 3/4", en acier inoxydable AISI 316, y compris le pied support et les accessoires. (matériau) | 1 | 329381.33 | 329381.330 |
| mo008 | h | Compagnon professionnel III/CP2 plombier. (main-d'œuvre) | 0.304 | 1027.78 | 312.445 |
| mo107 | h | Ouvrier professionnel II/OP plombier. (main-d'œuvre) | 0.304 | 746.17 | 226.836 |
| % | % | Frais de chantier des unités d'ouvrage | 2 % | 329920.611 | 6598.412 |
|  |  | Coûts directs |  |  | 336519.023 |

## Ressources

**mt47ped130a** U Préfiltre en plastique
Données techniques: Coût énergétique 328.454 MJ; Émission de CO2 21.941 kg
Déchets:
- emballage: re150101 Emballages en papier et en carton. (composant de déchet); quantité 0.086 kg; Code CED 15 01 01; Masse de l'élément 1 kg; Volume 0.001333 m3
