# Lampe à led

- Propriété du fichier: CYPE Ingenieros S.A.
- Format: FIEBDC-3/2016
- Logiciel: Générateur de prix de la construction. CYPE Ingenieros, S.A.
- Date: 08/02/2025
- Zone géographique: Burkina Faso
- Devise: XOF
- Coûts indirects: 3 %
- Frais généraux: 13 %
- Bénéfice: 6 %
- TVA: 18 %

## A VRD et aménagements extérieurs

### AE Éclairage extérieur

#### AEA Lampes

**AEA010** U Lampe à led
Lampe à led, de 8 W, avec culot E27, classe d'efficacité énergétique A+, facteur de puissance supérieur à 0,90, de 60 mm de diamètre et 123 mm de hauteur, faisceau de lumière 360°, avec LED SMD LM561B, température de couleur 3000 K, indice de reproduction chromatique supérieure à 80, flux lumineux 838 lumens, degré de protection IP64.
Inclut: Implantation. Mise en place. Contrôle de son bon fonctionnement.
Critère pour le métré: Nombre d'unités prévues, selon documentation graphique du Projet.
Critère pour le mémoire: On mesurera le nombre d'unités réellement exécutées selon les spécifications du Projet.

| Code | U | Désignation | Quantité | Prix | Montant |
|---|---|---|---|---|---|
| mt34ena560aa | U | Lampe à led, de 8 W, avec culot E27, classe d'efficacité énergétique A+, facteur de puissance supérieur à 0,90, de 60 mm de diamètre et 123 mm de hauteur, faisceau de lumière 360°, avec LED SMD LM561B, température de couleur 3000 K, indice de reproduction chromatique supérieure à 80, flux lumineux 838 lumens, degré de protection IP64. (matériau) | 1 | 23525.99 | 23525.990 |
| mq07cce010a | h | Camion avec nacelle élévatrice à bras articulé de 16 m de hauteur maximale de travail et 260 kg de charge maximale. (matériel) | 0.464 | 27194.99 | 12618.475 |
| mo003 | h | Compagnon professionnel III/CP2 électricien. (main-d'œuvre) | 0.581 | 1027.78 | 597.140 |
| mo102 | h | Ouvrier professionnel II/OP électricien. (main-d'œuvre) | 0.581 | 746.17 | 433.525 |
| % | % | Frais de chantier des unités d'ouvrage | 2 % | 37175.130 | 743.503 |
|  |  | Coûts directs |  |  | 37918.633 |
