# Équipement

- Propriété du fichier: CYPE Ingenieros S.A.
- Format: FIEBDC-3/2016
- Logiciel: Générateur de prix de la construction. CYPE Ingenieros, S.A.
- Date: 08/02/2025
- Zone géographique: Burkina Faso
- Devise: XOF
- Coûts indirects: 3 %
- Frais généraux: 13 %
- Bénéfice: 6 %
- TVA: 18 %

## A VRD et aménagements extérieurs

### AF Terrains de sport

#### AFA Accessoires

**AFA010** U Équipement.
Équipement sportif pour terrain de tennis, constitué de filet en nylon renforcé, poteaux d'appui et d'accessoires réglementaires, conformément à la norme fédérative, avec des ancrages de sol pour poteaux de tube en aluminium de 93 mm de diamètre et 420 mm de longueur, avec couvercle, placés avec des dés de béton BCN: CPJ-CEM II/A 32,5 - TP - B 20 - 15/25 - E: 1 - NA - P 18-305 de 50x50x40 cm.
Inclut: Implantation. Préparation des ancrages. Mise en place du matériel.
Critère pour le métré: Nombre d'unités prévues, selon documentation graphique du Projet.
Critère pour le mémoire: On mesurera le nombre d'unités réellement exécutées selon les spécifications du Projet.

| Code | U | Désignation | Quantité | Prix | Montant |
|---|---|---|---|---|---|
| mt10hmf040iaed | m³ | Béton non armé prêt à l'emploi BCN: CPJ-CEM II/A 32,5 - TP - B 20 - 15/25 - E: 1 - NA - P 18-305. (matériau) | 0.3 | 58869.6 | 17660.880 |
| mt47ede011a | U | Gaine en aluminium pour ancrage au sol d'un poteau de tennis, dans un tube de 93 mm de diamètre et de 420 mm de longueur, avec bouchon. (matériau) | 2 | 39792.87 | 79585.740 |
| mt47ede010a | U | Équipement sportif pour terrain de tennis, composé de filet en nylon renforcé, poteaux d'appui et accessoires réglementaires, selon la norme fédérative. (matériau) | 1 | 795876.41 | 795876.410 |
| mo041 | h | Compagnon professionnel III/CP2 VRD espaces publics. (main-d'œuvre) | 5.945 | 1000.07 | 5945.416 |
| mo087 | h | Ouvrier professionnel II/OP VRD espaces publics. (main-d'œuvre) | 5.945 | 747.53 | 4444.066 |
| % | % | Frais de chantier des unités d'ouvrage | 2 % | 903512.512 | 18070.250 |
|  |  | Coûts directs |  |  | 921582.762 |

Déchets:
- pose: mt10hmf040iaed Béton non armé prêt à l'emploi BCN: CPJ-CEM II/A 32,5 - TP - B 20 - 15/25 - E: 1 - NA - P 18-305; facteur de déchet 0.00153785

## Ressources

**mt10hmf040iaed** m³ Béton non armé prêt à l'emploi BCN: CPJ-CEM II/A 32,5 - TP - B 20 - 15/25 - E: 1 - NA - P 18-305
Données techniques: Coût énergétique 1840.000 MJ; Émission de CO2 230.000 kg; Code CED 17 01 01; Masse de l'élément 2300 kg; Volume 1.533333 m3
