# Portail en clôture

- Propriété du fichier: CYPE Ingenieros S.A.
- Format: FIEBDC-3/2016
- Logiciel: Générateur de prix de la construction. CYPE Ingenieros, S.A.
- Date: 08/02/2025
- Zone géographique: Burkina Faso
- Devise: XOF
- Coûts indirects: 3 %
- Frais généraux: 13 %
- Bénéfice: 6 %
- TVA: 18 %

## A VRD et aménagements extérieurs

### AL Clôtures et divisions

#### ALP Portails

**ALP010** U Portail en clôture.
Portail de tôle en acier galvanisé, finition laquée, à un vantail battant, dimensions 300x200 cm, profilés rectangulaires en cadre socle réalisé avec tôle nervurée de 1,2 mm d'épaisseur à deux faces, pour accès de véhicules. Ouverture manuel. Comprend les charnières et les ancrages métalliques latéraux des châssis, l'armature porteuse du portail et la pose sur l'ouvrage, les éléments d'ancrage, les ferrures de sûreté et de fermeture, la finition avec impression antioxydante et les accessoires.
Inclut: Implantation. Mise en place et montage du poteau de fixation. Installation du portail. Coulage du béton. Montage du système d'ouverture. Montage du système d'actionnement. Révision et graissage des mécanismes.
Critère pour le métré: Nombre d'unités prévues, selon documentation graphique du Projet.
Critère pour le mémoire: On mesurera le nombre d'unités réellement exécutées selon les spécifications du Projet.

| Code | U | Désignation | Quantité | Prix | Montant |
|---|---|---|---|---|---|
| mt10hmf040iahd | m³ | Béton non armé prêt à l'emploi BCN: CPJ-CEM II/A 32,5 - TP - B 25 - 15/25 - E: 1 - NA - P 18-305. (matériau) | 0.09 | 62934.56 | 5664.110 |
| mt08aaa010a | m³ | Eau. (matériau) | 0.012 | 1155.14 | 13.862 |
| mt01arg005a | t | Sable de carrière, pour mortier confectionné sur le chantier. (matériau) | 0.098 | 12196.86 | 1195.292 |
| mt08cem000a | kg | Ciment gris en sacs. (matériau) | 15 | 83.94 | 1259.100 |
| mt26vpc010a | m² | Porte grillagée métallique de clôture extérieure, pour accès de véhicules, un vantail battant, en tôle d'acier galvanisé, finition laquée avec charnières ou ancrages métalliques latéraux des châssis, armature porteuse du portail, éléments d'ancrage, ferrures de sécurité et de fermeture, finition avec impression antioxydante et accessoires. Selon NF EN 13241. (matériau) | 6 | 339106.8 | 2034640.800 |
| mq06hor010 | h | Bétonnière électrique avec une capacité de gâchage de 160 l. (matériel) | 0.049 | 1690.5 | 82.835 |
| mo041 | h | Compagnon professionnel III/CP2 VRD espaces publics. (main-d'œuvre) | 4.958 | 1000.07 | 4958.347 |
| mo087 | h | Ouvrier professionnel II/OP VRD espaces publics. (main-d'œuvre) | 5.679 | 747.53 | 4245.223 |
| mo018 | h | Compagnon professionnel III/CP2 menuisier PVC et métal. (main-d'œuvre) | 1.623 | 1013.49 | 1644.894 |
| mo059 | h | Ouvrier professionnel II/OP menuisier PVC et métal. (main-d'œuvre) | 1.623 | 749.24 | 1216.017 |
| % | % | Frais de chantier des unités d'ouvrage | 2 % | 2054920.480 | 41098.410 |
|  |  | Coûts directs |  |  | 2096018.890 |

Déchets:
- pose: mt10hmf040iahd Béton non armé prêt à l'emploi BCN: CPJ-CEM II/A 32,5 - TP - B 25 - 15/25 - E: 1 - NA - P 18-305; facteur de déchet 0.00149301
- pose: mt01arg005a Sable de carrière, pour mortier confectionné sur le chantier; facteur de déchet 0.00501329
- pose: mt08cem000a Ciment gris en sacs; facteur de déchet 0.00756

## Ressources

**mt10hmf040iahd** m³ Béton non armé prêt à l'emploi BCN: CPJ-CEM II/A 32,5 - TP - B 25 - 15/25 - E: 1 - NA - P 18-305
Données techniques: Coût énergétique 1840.000 MJ; Émission de CO2 230.000 kg; Code CED 17 01 01; Masse de l'élément 2300 kg; Volume 1.533333 m3

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt26vpc010a** m² Porte grillagée métallique de clôture extérieure
Données techniques: Coût énergétique 9.891 MJ; Émission de CO2 0.471 kg
Déchets:
- emballage: re170203 Plastique; quantité 0.065 kg
- emballage: re170604 Matériaux d'isolation distincts de ceux spécifiés dans les codes 17 06 01 et 17 06 03. (composant de déchet); quantité 0.068 kg; Code CED 17 06 04; Masse de l'élément 1 kg; Volume 0.001667 m3
