# Volet en aluminium, coulissantes

- Propriété du fichier: CYPE Ingenieros S.A.
- Format: FIEBDC-3/2016
- Logiciel: Générateur de prix de la construction. CYPE Ingenieros, S.A.
- Date: 08/02/2025
- Zone géographique: Burkina Faso
- Devise: XOF
- Coûts indirects: 3 %
- Frais généraux: 13 %
- Bénéfice: 6 %
- TVA: 18 %

## E Enveloppe et finition extérieure

### EF Fermetures et protections solaires

#### EFV Volets

**EFV080** U Volet en aluminium, coulissantes.
Volet en aluminium, de deux vantaux coulissants et deux rails, vantail de 40 mm et cadre de 47 mm, profilés de 1,3 mm d'épaisseur, à lames horizontales fixes, de 1000x1800 mm chaque vantail, finition en anodisé naturel, avec une épaisseur minimale de 15 microns avec le tampon EWAA-EURAS (QUALANOD), gamme moyenne. Mise en place extérieure de fenêtre. Comprend les guides, les charnières et les poignées, la visserie en acier inoxydable, les éléments d'étanchéité et les accessoires.
Inclut: Mise en place et fixation du cadre. Mise en place et fixation des éléments d'accroche. Mise en place du vantail.
Critère pour le métré: Nombre d'unités prévues, selon documentation graphique du Projet.
Critère pour le mémoire: On mesurera le nombre d'unités réellement exécutées selon les spécifications du Projet.

| Code | U | Désignation | Quantité | Prix | Montant |
|---|---|---|---|---|---|
| mt25dcg200i | m² | Volet en aluminium, vantail de 40 mm et cadre de 47 mm, profilés de 1,3 mm d'épaisseur en alliage d'aluminium 6063 avec traitement thermique T-5, à lames horizontales fixes, finition anodisé naturel, avec le certificat de qualité avec le tampon EWAA-EURAS (QUALANOD), gamme moyenne, avec guides, ferrures (charnières, serrures et poignées), visserie en acier inoxydable et éléments d'étanchéité. (matériau) | 3.6 | 241197.6 | 868311.360 |
| mo018 | h | Compagnon professionnel III/CP2 menuisier PVC et métal. (main-d'œuvre) | 1.123 | 1013.49 | 1138.149 |
| mo059 | h | Ouvrier professionnel II/OP menuisier PVC et métal. (main-d'œuvre) | 1.684 | 749.24 | 1261.720 |
| % | % | Frais de chantier des unités d'ouvrage | 2 % | 870711.229 | 17414.225 |
|  |  | Coûts directs |  |  | 888125.454 |

Déchets:
- pose: mt25dcg200i; facteur de déchet 0.024

## Ressources

**mt25dcg200i** m² Volet en aluminium
Données techniques: Coût énergétique 2288.131 MJ; Émission de CO2 172.906 kg; Code CED 17 04 02; Masse de l'élément 20 kg; Volume 0.013333 m3
Déchets:
- emballage: re170203 Plastique. (composant de déchet); quantité 0.022 kg; Code CED 17 02 03; Masse de l'élément 1 kg; Volume 0.001667 m3
